# Caja metálica de armadura de espera

- Propiedad del archivo: CYPE Ingenieros S.A.
- Formato: FIEBDC-3/2016
- Programa: Generador de precios de la construcción. CYPE Ingenieros, S.A.
- Fecha: 16/05/2024
- Ámbito geográfico: Argentina
- Divisa: ARS
- Costes indirectos: 3 %
- Gastos generales: 13 %
- Beneficio industrial: 6 %
- IVA: 21 %

## E Estructuras

### EW Elementos especiales

#### EWE Dispositivos de anclaje y empalme de armaduras

**EWE010** m Caja metálica de armadura de espera.
Caja metálica para fijar sobre el encofrado, con armadura simple de espera alojada en su interior, de 8 mm de diámetro, con terminación en gancho vertical, separación entre armaduras 200 mm, longitud del estribo 170 mm, ancho del estribo 48 mm y longitud de anclaje 300 mm, para la realización de encuentros entre dos elementos constructivos de hormigón armado.
Incluye: Fijación de la caja al encofrado. Retirada del techo y desdoblado de las armaduras.
Criterio de cómputo de proyecto: Longitud medida según documentación gráfica de Proyecto.
Criterio de cómputo de obra: Se medirá la longitud realmente ejecutada según especificaciones de Proyecto.

| Código | Ud | Descripción | Rendimiento | Precio | Importe |
|---|---|---|---|---|---|
| mt07ewe010gac | m | Caja metálica para fijar sobre el encofrado, con armadura simple de espera alojada en su interior, de 8 mm de diámetro, con terminación en gancho vertical, separación entre armaduras 200 mm, longitud del estribo 170 mm, ancho del estribo 48 mm y longitud de anclaje 300 mm. (material) | 1 | 163.31 | 163.310 |
| mo042 | h | Oficial armador en hormigón armado. (mano de obra) | 0.108 | 12397.13 | 1338.890 |
| mo089 | h | Medio oficial armador en hormigón armado. (mano de obra) | 0.108 | 9260.87 | 1000.174 |
| % | % | Herramientas | 2 % | 2502.374 | 50.047 |
|  |  | Costes directos |  |  | 2552.421 |
