# Caja metálica de armadura de espera

- Propiedad del archivo: CYPE Ingenieros S.A.
- Formato: FIEBDC-3/2016
- Programa: Generador de precios de la construcción. CYPE Ingenieros, S.A.
- Fecha: 16/05/2024
- Ámbito geográfico: Argentina
- Divisa: ARS
- Costes indirectos: 3 %
- Gastos generales: 13 %
- Beneficio industrial: 6 %
- IVA: 21 %

## E Estructuras

### EW Elementos especiales

#### EWE Dispositivos de anclaje y empalme de armaduras

**EWE010** m Caja metálica de armadura de espera.
Caja metálica para fijar sobre el encofrado, con armadura simple de espera alojada en su interior, de 10 mm de diámetro, con terminación en gancho vertical, separación entre armaduras 100 mm, longitud del estribo 170 mm, ancho del estribo 60 mm y longitud de anclaje 380 mm, para la realización de encuentros entre dos elementos constructivos de hormigón armado.
Incluye: Fijación de la caja al encofrado. Retirada del techo y desdoblado de las armaduras.
Criterio de cómputo de proyecto: Longitud medida según documentación gráfica de Proyecto.
Criterio de cómputo de obra: Se medirá la longitud realmente ejecutada según especificaciones de Proyecto.

| Código | Ud | Descripción | Rendimiento | Precio | Importe |
|---|---|---|---|---|---|
| mt07ewe010kdd | m | Caja metálica para fijar sobre el encofrado, con armadura simple de espera alojada en su interior, de 10 mm de diámetro, con terminación en gancho vertical, separación entre armaduras 100 mm, longitud del estribo 170 mm, ancho del estribo 60 mm y longitud de anclaje 380 mm. (material) | 1 | 315.33 | 315.330 |
| mo042 | h | Oficial armador en hormigón armado. (mano de obra) | 0.108 | 12397.13 | 1338.890 |
| mo089 | h | Medio oficial armador en hormigón armado. (mano de obra) | 0.108 | 9260.87 | 1000.174 |
| % | % | Herramientas | 2 % | 2654.394 | 53.088 |
|  |  | Costes directos |  |  | 2707.482 |
