# Tabique de placas de arcilla

- Propiedad del archivo: CYPE Ingenieros S.A.
- Formato: FIEBDC-3/2016
- Programa: Generador de precios de la construcción. CYPE Ingenieros, S.A.
- Fecha: 16/05/2024
- Ámbito geográfico: Argentina
- Divisa: ARS
- Costes indirectos: 3 %
- Gastos generales: 13 %
- Beneficio industrial: 6 %
- IVA: 21 %

## F Fachadas y tabiques

### FB Tabiquería de entramado autoportante

#### FBA De placas de arcilla

**FBA005** m² Tabique de placas de arcilla.
Tabique sencillo de placas de arcilla (20+50+20)/400 (50) (2 estándar), de 70 mm de espesor total, formado por una estructura simple de perfiles de chapa de acero galvanizado de 50 mm de ancho, a base de montantes (elementos verticales) separados 400 mm entre sí, con disposición normal "N" y canales (elementos horizontales), a la que se atornillan dos placas en total (una placa tipo estándar en cada cara, de 20 mm de espesor cada placa). Incluso banda acústica; fijaciones para el anclaje de canales y montantes metálicos; tornillería para la fijación de las placas; malla de fibras de yute y mortero natural de arcilla sin aditivos, para regularización de superficies.
Criterio de valoración económica: El precio incluye la resolución de encuentros y puntos singulares, pero no incluye el aislamiento a colocar entre los montantes.
Incluye: Replanteo y trazado en la losa inferior y en el superior de los tabiques a realizar. Colocación de banda de estanqueidad y canales inferiores, sobre piso terminado o base de asiento. Colocación de banda de estanqueidad y canales superiores, bajo losas. Colocación y fijación de los montantes sobre los elementos horizontales. Corte de las placas. Fijación de las placas para el cierre de una de las caras del tabique. Fijación de las placas para el cierre de la segunda cara del tabique. Replanteo de las cajas para alojamiento de materiales eléctricos y de paso de instalaciones, y posterior perforación de las placas. Tratamiento de juntas. Preparación del mortero. Aplicación del mortero.
Criterio de cómputo de proyecto: Superficie medida según documentación gráfica de Proyecto, sin duplicar esquinas ni encuentros.
Criterio de cómputo de obra: Se medirá la superficie realmente ejecutada según especificaciones de Proyecto, sin duplicar esquinas ni encuentros.

| Código | Ud | Descripción | Rendimiento | Precio | Importe |
|---|---|---|---|---|---|
| mt12psg041b | m | Banda autoadhesiva desolidarizante de espuma de poliuretano de celdas cerradas, de 3,2 mm de espesor y 50 mm de ancho, resistencia térmica 0,10 m²K/W, conductividad térmica 0,032 W/(mK). (material) | 0.8 | 2.85 | 2.280 |
| mt12psg070i | m | Canal de perfil de acero galvanizado de 50 mm de ancho. (material) | 0.8 | 32.24 | 25.792 |
| mt12psg060i | m | Montante de perfil de acero galvanizado de 50 mm de ancho. (material) | 3 | 38.37 | 115.110 |
| mt12psg220 | Ud | Fijación compuesta por tarugo y tornillo 5x27. (material) | 2 | 0.77 | 1.540 |
| mt12ply010a | m² | Placa de arcilla con fibras vegetales, de 20 mm de espesor, 600 mm de ancho y 1200 mm de longitud, reforzada con malla de yute por ambas caras, Euroclase A2-s1, d0 de reacción al fuego, con accesorios de fijación. (material) | 2.04 | 318.93 | 650.617 |
| mt12psg081d | Ud | Tornillo autoperforante 3,5x35 mm. (material) | 36 | 0.13 | 4.680 |
| mt28mca005a | m² | Malla de fibras de yute aprestada con almidón de maíz, de 135 g/m² de masa superficial. (material) | 0.26 | 30.61 | 7.959 |
| mt28mca015a | kg | Mortero natural de arcilla sin aditivos, compuesto por agregados seleccionados con granulometría de hasta 3 mm de diámetro, densidad 1800 kg/m³, resistencia a compresión 1,9 N/mm², suministrado en sacos, para regularización de superficies. (material) | 8.4 | 2.26 | 18.984 |
| mo053 | h | Oficial montador de mamparas y sistemas de placas. (mano de obra) | 0.319 | 12241.03 | 3904.889 |
| mo100 | h | Medio oficial montador de mamparas y sistemas de placas. (mano de obra) | 0.319 | 8905.02 | 2840.701 |
| % | % | Herramientas | 2 % | 7572.552 | 151.451 |
|  |  | Costes directos |  |  | 7724.003 |

Residuos:
- colocación: mt12psg041b; factor de residuo 0.06
- colocación: mt12psg070i Canal de perfil de acero galvanizado de 50 mm de ancho; factor de residuo 0.0132164
- colocación: mt12psg060i Montante de perfil de acero galvanizado de 50 mm de ancho; factor de residuo 0.0111754
- colocación: mt12psg081d Tornillo autoperforante 3,5x35 mm; factor de residuo 0.00526316
- colocación: mt28mca005a Malla de fibras de yute aprestada con almidón de maíz, de 135 g/m² de masa superficial; factor de residuo 0.013
- colocación: mt28mca015a; factor de residuo 0.0198

## Recursos

**mt12psg041b** m Banda autoadhesiva desolidarizante de espuma de poliuretano de celdas cerradas
Datos técnicos: Coste energético 1.712 MJ; Emisión de CO2 0.083 kg; Código LER 17 06 04; Masa del elemento 0.0112 kg; Volumen 0.000019 m3
Residuos:
- embalaje: re170203 Plástico. (componente de residuo); rendimiento 0.001 kg; Código LER 17 02 03; Masa del elemento 1 kg; Volumen 0.001667 m3

**mt12psg070i** m Canal de perfil de acero galvanizado de 50 mm de ancho
Datos técnicos: Coste energético 81.478 MJ; Emisión de CO2 2.501 kg; Código LER 17 04 05; Masa del elemento 0.61 kg; Volumen 0.00029 m3
Residuos:
- embalaje: re170203 Plástico; rendimiento 0.006 kg

**mt12psg060i** m Montante de perfil de acero galvanizado de 50 mm de ancho
Datos técnicos: Coste energético 81.522 MJ; Emisión de CO2 2.503 kg; Código LER 17 04 05; Masa del elemento 0.61 kg; Volumen 0.00029 m3
Residuos:
- embalaje: re170203 Plástico; rendimiento 0.007 kg

**mt12psg081d** Ud Tornillo autoperforante 3,5x35 mm
Datos técnicos: Coste energético 0.019 MJ; Emisión de CO2 0.002 kg; Código LER 17 04 05; Masa del elemento 0.0019 kg
Residuos:
- embalaje: re150101 Envases de papel y cartón. (componente de residuo); rendimiento 0.001 kg; Código LER 15 01 01; Masa del elemento 1 kg; Volumen 0.001333 m3

**mt28mca005a** m² Malla de fibras de yute aprestada con almidón de maíz, de 135 g/m² de masa superficial
Datos técnicos: Coste energético 3.389 MJ; Emisión de CO2 -0.232 kg; Código LER 20 02 01; Masa del elemento 0.135 kg; Volumen 0.00009 m3

**mt28mca015a** kg Mortero natural de arcilla sin aditivos
Datos técnicos: Coste energético 0.345 MJ; Emisión de CO2 0.028 kg; Código LER 17 01 01; Masa del elemento 1 kg; Volumen 0.000667 m3
Residuos:
- embalaje: re150101 Envases de papel y cartón; rendimiento 0.009 kg
