# Sistema ETICS de aislamiento térmico de origen vegetal por el exterior de fachadas

- Propiedad del archivo: CYPE Ingenieros S.A.
- Formato: FIEBDC-3/2016
- Programa: Generador de precios de la construcción. CYPE Ingenieros, S.A.
- Fecha: 16/05/2024
- Ámbito geográfico: Argentina
- Divisa: ARS
- Costes indirectos: 3 %
- Gastos generales: 13 %
- Beneficio industrial: 6 %
- IVA: 21 %

## F Fachadas y tabiques

### FV Fachadas ETICS con aislamiento térmico de origen vegetal

#### FVM Revestimiento continuo mineral o sintético

**FVM010** m² Sistema ETICS de aislamiento térmico de origen vegetal por el exterior de fachadas.
Aislamiento térmico por el exterior de fachadas, de muro estructural de panel contralaminado de madera (CLT), con sistema ETICS, compuesto por: panel aislante de capa única, de fibras de madera, de 60 mm de espesor y 1250x590 mm, fijado al soporte con fijaciones mecánicas con espiga especial para madera; capa de regularización de mortero seco de cemento reforzado con fibras, aplicación manual, armado con malla de fibra de vidrio antiálcalis, de 4x4 mm de luz de malla y de 155 g/m² de masa superficial; capa de acabado de mortero, acabado fratasado, color blanco, aplicación manual, sobre imprimación reguladora de la absorción y puente de adherencia y posterior tratamiento superficial mediante aplicación de una mano de pintura para exterior, a base de silicato potásico, color blanco, acabado mate. Incluso, perfiles de arranque de aluminio, tarugos de expansión de plástico con clavo metálico, para la fijación de los perfiles de arranque, perfiles para formación de goterones de PVC con malla, perfiles de esquina de PVC con malla, masilla elastómera monocomponente, para sellado de juntas entre paneles y cinta de sellado autoexpansiva y autoadhesiva, para sellado de juntas perimetrales.
Criterio de valoración económica: El precio incluye la ejecución de remates en los encuentros con paramentos y revestimientos u otros elementos recibidos en su superficie.
Incluye: Preparación de la superficie soporte. Colocación del perfil de arranque. Corte y preparación del aislamiento. Colocación del aislamiento sobre el paramento. Colocación del resto de perfiles. Resolución de los puntos singulares. Aplicación del mortero base y colocación de la malla de fibra de vidrio en la capa de regularización. Formación de juntas. Aplicación de la capa de acabado. Aplicación de la mano de revestimiento protector en la capa de acabado. Sellado de juntas.
Criterio de cómputo de proyecto: Superficie medida según documentación gráfica de Proyecto, deduciendo los huecos de superficie mayor de 1 m², añadiendo a cambio la superficie de la parte interior del hueco, correspondiente al desarrollo de jambas y dinteles.
Criterio de cómputo de obra: Se medirá la superficie realmente ejecutada según especificaciones de Proyecto, deduciendo los huecos de superficie mayor de 1 m², añadiendo a cambio la superficie de la parte interior del hueco, correspondiente al desarrollo de jambas y dinteles.

| Código | Ud | Descripción | Rendimiento | Precio | Importe |
|---|---|---|---|---|---|
| mt28mab060L | m | Perfil de arranque, de aluminio, de 60 mm de ancho y 3 mm de espesor, con goterón y accesorios de unión de PVC; para nivelación y soporte de los paneles aislantes de los sistemas de aislamiento térmico por el exterior sobre la línea de zócalo. (material) | 0.25 | 68.35 | 17.088 |
| mt28mab070d | Ud | Tarugo de expansión de plástico con clavo metálico, de 8 mm de diámetro y 65 mm de longitud, para la fijación de los perfiles de arranque. (material) | 0.8 | 3.57 | 2.856 |
| mt16bab070wa | m² | Panel aislante de capa única, de fibras de madera, de 60 mm de espesor y 1250x590 mm, de superficie lisa y mecanizado lateral recto, resistencia térmica 1,54 m²K/W, conductividad térmica 0,039 W/(mK), densidad 160 kg/m³, Euroclase E de reacción al fuego. (material) | 1.05 | 9463.19 | 9936.350 |
| mt16bab020b | Ud | Espiga especial para madera, de 6 mm de diámetro y 100 mm de longitud. (material) | 10 | 258.56 | 2585.600 |
| mt15sbi170d | Ud | Cartucho de 290 cm³ de masilla elastómera monocomponente, a base de polímero MS, de elasticidad permanente y curado rápido y resistente a los rayos UV, para sellado de juntas entre paneles. (material) | 0.17 | 1320.63 | 224.507 |
| mt28mab010g | kg | Mortero seco de cemento reforzado con fibras, compuesto por cemento blanco, cal hidratada, cargas minerales, cuarzo y aditivos, permeable al vapor de agua, para aplicar con llana. (material) | 5 | 14.44 | 72.200 |
| mt28mab020d | m² | Malla de fibra de vidrio antiálcalis, de 4x4 mm de luz de malla, de 155 g/m² de masa superficial y de 1,1x50 m, para armar morteros. (material) | 1.1 | 18.7 | 20.570 |
| mt28mab090d | m | Perfil de PVC con malla de fibra de vidrio antiálcalis, para formación de goterones. (material) | 0.17 | 53.33 | 9.066 |
| mt28mab080d | m | Perfil de esquina, de PVC, con malla incorporada de fibra de vidrio de 10 y 15 cm de ancho a cada lado del perfil, para refuerzo de cantos. (material) | 0.7 | 41.48 | 29.036 |
| mt28mab030g | kg | Imprimación reguladora de la absorción y puente de adherencia, a base de copolímeros acrílicos, silicato potásico y pigmentos, resistente a la intemperie; para aplicar con brocha o rodillo. (material) | 0.35 | 43.79 | 15.327 |
| mt28mab050K | kg | Mortero, acabado fratasado, color blanco, compuesto por cemento blanco, cal hidratada, polvo de mármol, cuarzo y aditivos, con un tamaño máximo de partícula de 1,5 mm, permeable al vapor de agua y resistente a la intemperie, para aplicar con llana. (material) | 2 | 17.79 | 35.580 |
| mt27psh010g | l | Pintura para exterior, a base de silicato potásico, color blanco, acabado mate, permeable al vapor de agua, fungicida y resistente a la intemperie; para aplicar con brocha, rodillo o pistola. (material) | 0.3 | 71.07 | 21.321 |
| mt15sbi160g | m | Cinta de sellado autoexpansiva y autoadhesiva, de 15 mm de ancho, impermeable al agua de lluvia, para un ancho de junta de 2 a 6 mm, para sellado de juntas perimetrales, suministrada en rollos de 18 m de longitud. (material) | 1 | 431.5 | 431.500 |
| mo054 | h | Oficial montador de aislantes. (mano de obra) | 0.108 | 12241.03 | 1322.031 |
| mo101 | h | Medio oficial montador de aislantes. (mano de obra) | 0.108 | 8905.02 | 961.742 |
| mo039 | h | Oficial albañil especializado en trabajos de mampostería especializado en trabajos de revoque. (mano de obra) | 0.648 | 11912.66 | 7719.404 |
| mo079 | h | Medio oficial albañil especializado en trabajos de mampostería especializado en trabajos de revoque. (mano de obra) | 0.648 | 8905.02 | 5770.453 |
| % | % | Herramientas | 2 % | 29174.631 | 583.493 |
|  |  | Costes directos |  |  | 29758.124 |

Residuos:
- colocación: mt28mab060L; factor de residuo 0.048
- colocación: mt16bab070wa; factor de residuo 0.024
- colocación: mt15sbi170d; factor de residuo 0.06
- colocación: mt28mab010g; factor de residuo 0.008044
- colocación: mt28mab020d; factor de residuo 0.055
- colocación: mt28mab090d Perfil de PVC con malla de fibra de vidrio antiálcalis, para formación de goterones; factor de residuo 0.048
- colocación: mt28mab080d; factor de residuo 0.048
- colocación: mt28mab050K; factor de residuo 0.0066
- colocación: mt27psh010g; factor de residuo 0.055
- colocación: mt15sbi160g; factor de residuo 0.06

## Recursos

**mt28mab060L** m Perfil de arranque
Datos técnicos: Coste energético 45.264 MJ; Emisión de CO2 3.320 kg; Código LER 17 04 02; Masa del elemento 0.4 kg; Volumen 0.000267 m3
Residuos:
- embalaje: re170203 Plástico. (componente de residuo); rendimiento 0.005 kg; Código LER 17 02 03; Masa del elemento 1 kg; Volumen 0.001667 m3

**mt28mab070d** Ud Tarugo de expansión de plástico con clavo metálico
Datos técnicos: Coste energético 5.046 MJ; Emisión de CO2 0.325 kg
Residuos:
- embalaje: re150101 Envases de papel y cartón. (componente de residuo); rendimiento 0.09 kg; Código LER 15 01 01; Masa del elemento 1 kg; Volumen 0.001333 m3
- embalaje: re170203 Plástico; rendimiento 0.045 kg

**mt16bab070wa** m² Panel aislante de capa única
Datos técnicos: Coste energético 102.366 MJ; Emisión de CO2 2.564 kg; Código LER 17 06 04; Masa del elemento 9.6 kg; Volumen 0.016 m3
Residuos:
- embalaje: re170203 Plástico; rendimiento 0.034 kg

**mt16bab020b** Ud Espiga especial para madera, de 6 mm de diámetro y 100 mm de longitud
Datos técnicos: Coste energético 4.918 MJ; Emisión de CO2 0.319 kg
Residuos:
- embalaje: re150101 Envases de papel y cartón; rendimiento 0.09 kg
- embalaje: re170203 Plástico; rendimiento 0.045 kg

**mt15sbi170d** Ud Cartucho de 290 cm³ de masilla elastómera monocomponente
Datos técnicos: Coste energético 61.593 MJ; Emisión de CO2 3.001 kg; Código LER 17 09 04; Masa del elemento 0.36 kg; Volumen 0.00024 m3
Residuos:
- embalaje: re170203 Plástico; rendimiento 0.1 kg

**mt28mab010g** kg Mortero seco de cemento reforzado con fibras
Datos técnicos: Coste energético 3.340 MJ; Emisión de CO2 0.250 kg; Código LER 17 01 01; Masa del elemento 1 kg; Volumen 0.000667 m3

**mt28mab020d** m² Malla de fibra de vidrio antiálcalis
Datos técnicos: Coste energético 13.155 MJ; Emisión de CO2 0.647 kg; Código LER 17 02 03; Masa del elemento 0.155 kg; Volumen 0.000258 m3
Residuos:
- embalaje: re170203 Plástico; rendimiento 0.024 kg

**mt28mab090d** m Perfil de PVC con malla de fibra de vidrio antiálcalis, para formación de goterones
Datos técnicos: Coste energético 11.900 MJ; Emisión de CO2 0.855 kg; Código LER 17 02 03; Masa del elemento 0.2 kg; Volumen 0.000333 m3
Residuos:
- embalaje: re170203 Plástico; rendimiento 0.005 kg

**mt28mab080d** m Perfil de esquina
Datos técnicos: Coste energético 11.900 MJ; Emisión de CO2 0.855 kg; Código LER 17 02 03; Masa del elemento 0.2 kg; Volumen 0.000333 m3
Residuos:
- embalaje: re170203 Plástico; rendimiento 0.005 kg

**mt28mab050K** kg Mortero, acabado fratasado
Datos técnicos: Coste energético 4.268 MJ; Emisión de CO2 0.262 kg; Código LER 17 01 01; Masa del elemento 1 kg; Volumen 0.000667 m3
Residuos:
- embalaje: re150101 Envases de papel y cartón; rendimiento 0.014 kg

**mt27psh010g** l Pintura para exterior
Datos técnicos: Coste energético 43.089 MJ; Emisión de CO2 1.503 kg; Código LER 08 01 11; Masa del elemento 1.45 kg; Volumen 0.001611 m3
Residuos:
- embalaje: re170203 Plástico; rendimiento 0.023 kg

**mt15sbi160g** m Cinta de sellado autoexpansiva y autoadhesiva
Datos técnicos: Coste energético 0.908 MJ; Emisión de CO2 0.044 kg; Código LER 17 09 04; Masa del elemento 0.0063 kg; Volumen 0.000004 m3
