# Remate de muro de aluminio

- Propiedad del archivo: CYPE Ingenieros S.A.
- Formato: FIEBDC-3/2016
- Programa: Generador de precios de la construcción. CYPE Ingenieros, S.A.
- Fecha: 16/05/2024
- Ámbito geográfico: Argentina
- Divisa: ARS
- Costes indirectos: 3 %
- Gastos generales: 13 %
- Beneficio industrial: 6 %
- IVA: 21 %

## H Remates y ayudas

### HR Remates de fachada

#### HRL De aluminio

**HRL010** m Remate de muro de aluminio.
Remate de muro metálico, de chapa plegada de aluminio lacado en color, con un ángulo de inclinación de 10°, con 60 micras de espesor mínimo de película seca, espesor 1,5 mm, desarrollo 300 mm y 5 pliegues, con goterón, para cubrición de muros; colocación con adhesivo bituminoso de aplicación en frío, sobre tablero estructural contrachapado atornillado a rastreles de madera; y sellado de las juntas entre piezas y, en su caso, de las uniones con los muros con sellador adhesivo monocomponente.
Incluye: Preparación de la superficie de apoyo. Preparación de la base y de los medios de fijación. Replanteo de las piezas. Corte de las piezas. Colocación y fijación de las piezas metálicas niveladas y aplomadas. Sellado de juntas y limpieza.
Criterio de cómputo de proyecto: Longitud medida a ejes, según documentación gráfica de Proyecto.
Criterio de cómputo de obra: Se medirá, a ejes, la longitud realmente ejecutada según especificaciones de Proyecto.

| Código | Ud | Descripción | Rendimiento | Precio | Importe |
|---|---|---|---|---|---|
| mt20wwr010 | kg | Adhesivo bituminoso de aplicación en frío, para chapas metálicas. (material) | 0.15 | 72.43 | 10.865 |
| mt07mee203gf | m | Rastrel de 40x40 mm de sección, de madera de pino pinaster (Pinus pinaster), tratada en autoclave, con clase de uso 4, acabado cepillado, con humedad inferior al 20%. (material) | 1 | 21.56 | 21.560 |
| mt07mee203ge | m | Rastrel de 40x10 mm de sección, de madera de pino pinaster (Pinus pinaster), tratada en autoclave, con clase de uso 4, acabado cepillado, con humedad inferior al 20%. (material) | 1 | 13.69 | 13.690 |
| mt07tdm060a | m² | Tablero estructural contrachapado de madera de pino insigne (Pinus radiata), para uso exterior, de 15 mm de espesor, con bordes canteados, Euroclase D-s2, d0 de reacción al fuego, emisión de formaldehído menor o igual a 0,124 mg/m³ de aire. (material) | 0.15 | 178.43 | 26.765 |
| mt13blw131 | Ud | Tornillo para sujeción de elementos de madera. (material) | 6 | 1.31 | 7.860 |
| mt20ame010y | m | Remate de muro metálico, de chapa plegada de aluminio lacado en color, con un ángulo de inclinación de 10°, con 60 micras de espesor mínimo de película seca, espesor 1,5 mm, desarrollo 300 mm y 5 pliegues, con goterón, para cubrición de muros. (material) | 1 | 192.47 | 192.470 |
| mt22www010d | Ud | Cartucho de 290 ml de sellador adhesivo monocomponente, neutro, superelástico, a base de polímero MS, color transparente, con resistencia a la intemperie y a los rayos UV y elongación hasta rotura 750%. (material) | 0.2 | 65.05 | 13.010 |
| mo018 | h | Oficial herrero. (mano de obra) | 0.151 | 12068.76 | 1822.383 |
| mo059 | h | Medio oficial herrero. (mano de obra) | 0.076 | 8921.96 | 678.069 |
| % | % | Herramientas | 2 % | 2786.672 | 55.733 |
|  |  | Costes directos |  |  | 2842.405 |

Residuos:
- colocación: mt20wwr010 Adhesivo bituminoso de aplicación en frío, para chapas metálicas; factor de residuo 0.07
- colocación: mt07mee203gf; factor de residuo 0.0139167
- colocación: mt07mee203ge; factor de residuo 0.014
- colocación: mt07tdm060a; factor de residuo 0.00849725
- colocación: mt13blw131 Tornillo para sujeción de elementos de madera; factor de residuo 0.005
- colocación: mt20ame010y; factor de residuo 0.024
- colocación: mt22www010d; factor de residuo 0.06

## Recursos

**mt20wwr010** kg Adhesivo bituminoso de aplicación en frío, para chapas metálicas
Datos técnicos: Coste energético 56.035 MJ; Emisión de CO2 0.662 kg; Código LER 17 03 02; Masa del elemento 1 kg; Volumen 0.001 m3
Residuos:
- embalaje: re170203 Plástico. (componente de residuo); rendimiento 0.04 kg; Código LER 17 02 03; Masa del elemento 1 kg; Volumen 0.001667 m3

**mt07mee203gf** m Rastrel de 40x40 mm de sección
Datos técnicos: Coste energético 55.391 MJ; Emisión de CO2 -0.875 kg; Código LER 17 02 01; Masa del elemento 0.66 kg; Volumen 0.0006 m3
Residuos:
- embalaje: re170203 Plástico; rendimiento 0.002 kg

**mt07mee203ge** m Rastrel de 40x10 mm de sección
Datos técnicos: Coste energético 13.993 MJ; Emisión de CO2 -0.211 kg; Código LER 17 02 01; Masa del elemento 0.165 kg; Volumen 0.00015 m3
Residuos:
- embalaje: re170203 Plástico; rendimiento 0.002 kg

**mt07tdm060a** m² Tablero estructural contrachapado de madera de pino insigne (Pinus radiata)
Datos técnicos: Coste energético 203.465 MJ; Emisión de CO2 0.491 kg; Código LER 17 02 01; Masa del elemento 6.9 kg; Volumen 0.006273 m3
Residuos:
- embalaje: re170203 Plástico; rendimiento 0.03 kg

**mt13blw131** Ud Tornillo para sujeción de elementos de madera
Datos técnicos: Coste energético 0.133 MJ; Emisión de CO2 0.008 kg; Código LER 17 04 05; Masa del elemento 0.0134 kg; Volumen 0.000006 m3
Residuos:
- embalaje: re150101 Envases de papel y cartón. (componente de residuo); rendimiento 0.001 kg; Código LER 15 01 01; Masa del elemento 1 kg; Volumen 0.001333 m3

**mt20ame010y** m Remate de muro metálico
Datos técnicos: Coste energético 134.487 MJ; Emisión de CO2 9.603 kg; Código LER 17 04 02; Masa del elemento 1.22 kg; Volumen 0.000813 m3
Residuos:
- embalaje: re170203 Plástico; rendimiento 0.008 kg

**mt22www010d** Ud Cartucho de 290 ml de sellador adhesivo monocomponente
Datos técnicos: Coste energético 70.388 MJ; Emisión de CO2 3.428 kg; Código LER 17 09 04; Masa del elemento 0.421 kg; Volumen 0.000281 m3
Residuos:
- embalaje: re170203 Plástico; rendimiento 0.1 kg
