# Derivador

- Propiedad del archivo: CYPE Ingenieros S.A.
- Formato: FIEBDC-3/2016
- Programa: Generador de precios de la construcción. CYPE Ingenieros, S.A.
- Fecha: 08/10/2024
- Ámbito geográfico: Argentina
- Divisa: ARS
- Costes indirectos: 3 %
- Gastos generales: 13 %
- Beneficio industrial: 6 %
- IVA: 21 %

## I Instalaciones

### IA Audiovisuales

#### IAA Red de cables coaxiales

**IAA110** Ud Derivador.
Derivador de 5-2400 MHz, de 2 ramales a 45° y 12 dB de pérdida de ramal a 45°, con conectores tipo "F".
Incluye: Colocación del derivador. Conexionado y comprobación de su correcto funcionamiento.
Criterio de cómputo de proyecto: Número de unidades previstas, según documentación gráfica de Proyecto.
Criterio de cómputo de obra: Se medirá el número de unidades realmente ejecutadas según especificaciones de Proyecto.

| Código | Ud | Descripción | Rendimiento | Precio | Importe |
|---|---|---|---|---|---|
| mt40ede008aa | Ud | Derivador de 5-2400 MHz, de 2 ramales a 45° y 12 dB de pérdida de ramal a 45°, con conectores tipo "F". (material) | 1 | 7562.95 | 7562.950 |
| mo001 | h | Oficial instalador de telecomunicaciones. (mano de obra) | 0.108 | 33423.53 | 3609.741 |
| mo056 | h | Medio oficial instalador de telecomunicaciones. (mano de obra) | 0.108 | 24268.44 | 2620.992 |
| % | % | Herramientas | 2 % | 13793.683 | 275.874 |
|  |  | Costes directos |  |  | 14069.557 |

## Recursos

**mt40ede008aa** Ud Derivador de 5-2400 MHz, de 2 ramales a 45° y 12 dB de pérdida de ramal a 45°, con conectores tipo "F"
Datos técnicos: Coste energético 0.432 MJ; Emisión de CO2 0.082 kg
Residuos:
- embalaje: re150101 Envases de papel y cartón. (componente de residuo); rendimiento 0.072 kg; Código LER 15 01 01; Masa del elemento 1 kg; Volumen 0.001333 m3
