# Cable de pares de cobre

- Propiedad del archivo: CYPE Ingenieros S.A.
- Formato: FIEBDC-3/2016
- Programa: Generador de precios de la construcción. CYPE Ingenieros, S.A.
- Fecha: 16/05/2024
- Ámbito geográfico: Argentina
- Divisa: ARS
- Costes indirectos: 3 %
- Gastos generales: 13 %
- Beneficio industrial: 6 %
- IVA: 21 %

## I Instalaciones

### IA Audiovisuales

#### IAF Red de cables de pares de cobre

**IAF070** m Cable de pares de cobre.
Cable rígido U/UTP de 4 pares trenzados de cobre, categoría 6, reacción al fuego clase Eca según UNE-EN 50575, con conductor unifilar de cobre, aislamiento de polietileno y vaina exterior de PVC, de 6,2 mm de diámetro. Incluso accesorios y elementos de sujeción.
Incluye: Tendido de cables.
Criterio de cómputo de proyecto: Longitud medida según documentación gráfica de Proyecto.
Criterio de cómputo de obra: Se medirá la longitud realmente ejecutada según especificaciones de Proyecto.

| Código | Ud | Descripción | Rendimiento | Precio | Importe |
|---|---|---|---|---|---|
| mt40cpt010a | m | Cable rígido U/UTP de 4 pares trenzados de cobre, categoría 6, reacción al fuego clase Eca según UNE-EN 50575, con conductor unifilar de cobre, aislamiento de polietileno y vaina exterior de PVC, de 6,2 mm de diámetro, según EN 50288-6-1. (material) | 1 | 578.37 | 578.370 |
| mo001 | h | Oficial instalador de telecomunicaciones. (mano de obra) | 0.016 | 12241.03 | 195.856 |
| mo056 | h | Medio oficial instalador de telecomunicaciones. (mano de obra) | 0.016 | 8888.07 | 142.209 |
| % | % | Herramientas | 2 % | 916.435 | 18.329 |
|  |  | Costes directos |  |  | 934.764 |

Residuos:
- colocación: mt40cpt010a; factor de residuo 0.015881

## Recursos

**mt40cpt010a** m Cable rígido U/UTP de 4 pares trenzados de cobre
Datos técnicos: Coste energético 1.584 MJ; Emisión de CO2 0.086 kg; Código LER 17 04 11; Masa del elemento 0.042 kg; Volumen 0.000028 m3
Residuos:
- embalaje: re150101 Envases de papel y cartón. (componente de residuo); rendimiento 0.066 kg; Código LER 15 01 01; Masa del elemento 1 kg; Volumen 0.001333 m3
