# Controlador de caudal para recuperación de calor

- Propiedad del archivo: CYPE Ingenieros S.A.
- Formato: FIEBDC-3/2016
- Programa: Generador de precios de la construcción. CYPE Ingenieros, S.A.
- Fecha: 08/10/2024
- Ámbito geográfico: Argentina
- Divisa: ARS
- Costes indirectos: 3 %
- Gastos generales: 13 %
- Beneficio industrial: 6 %
- IVA: 21 %

## I Instalaciones

### IB Sistemas de climatización

#### IBW Sistema VRF (Mitsubishi Heavy Industries)

**IBW370** Ud Controlador de caudal para recuperación de calor.
Controlador de caudal de línea frigorífica, de 1 salida para gas R-410A, sistema aire-aire multi-split con caudal variable de refrigerante y recuperación de calor, para un máximo de 5 unidades interiores funcionando en el mismo modo, modelo PFD1124-E "MITSUBISHI HEAVY INDUSTRIES", con una capacidad máxima de unidades interiores conectadas aguas abajo inferior a 11,2 kW, alimentación monofásica (230V/50Hz) desde la unidad interior o desde un circuito de alimentación independiente, con cable de 3 hilos y caja de relés para comunicación con la unidad interior. Incluso elementos para suspensión del techo.
Criterio de valoración económica: El precio no incluye la canalización ni el cableado eléctrico de alimentación.
Incluye: Replanteo. Colocación y fijación. Conexión a las líneas frigoríficas. Conexión a la red eléctrica. Conexión a la red de desagüe.
Criterio de cómputo de proyecto: Número de unidades previstas, según documentación gráfica de Proyecto.
Criterio de cómputo de obra: Se medirá el número de unidades realmente ejecutadas según especificaciones de Proyecto.

| Código | Ud | Descripción | Rendimiento | Precio | Importe |
|---|---|---|---|---|---|
| mt42mhi550a | Ud | Controlador de caudal de línea frigorífica, de 1 salida para gas R-410A, sistema aire-aire multi-split con caudal variable de refrigerante y recuperación de calor, para un máximo de 5 unidades interiores funcionando en el mismo modo, modelo PFD1124-E "MITSUBISHI HEAVY INDUSTRIES", con una capacidad máxima de unidades interiores conectadas aguas abajo inferior a 11,2 kW, alimentación monofásica (230V/50Hz) desde la unidad interior o desde un circuito de alimentación independiente, con cable de 3 hilos y caja de relés para comunicación con la unidad interior. (material) | 1 | 1598773.61 | 1598773.610 |
| mt42www090 | Ud | Kit de soportes para suspensión del techo, formado por cuatro varillas roscadas de acero galvanizado, con sus tarugos, tuercas y arandelas correspondientes. (material) | 1 | 26268.12 | 26268.120 |
| mo005 | h | Oficial instalador de equipos de climatización. (mano de obra) | 0.54 | 33423.53 | 18048.706 |
| mo104 | h | Medio oficial instalador de equipos de climatización. (mano de obra) | 0.54 | 24268.44 | 13104.958 |
| % | % | Herramientas | 2 % | 1656195.394 | 33123.908 |
|  |  | Costes directos |  |  | 1689319.302 |

## Recursos

**mt42mhi550a** Ud Controlador de caudal de línea frigorífica
Datos técnicos: Coste energético 601.807 MJ; Emisión de CO2 31.492 kg
Residuos:
- embalaje: re150101 Envases de papel y cartón. (componente de residuo); rendimiento 2.197 kg; Código LER 15 01 01; Masa del elemento 1 kg; Volumen 0.001333 m3
- embalaje: re170201 Madera. (componente de residuo); rendimiento 0.609 kg; Código LER 17 02 01; Masa del elemento 1 kg; Volumen 0.000909 m3
