# Acumulador de agua a gas, convencional

- Propiedad del archivo: CYPE Ingenieros S.A.
- Formato: FIEBDC-3/2016
- Programa: Generador de precios de la construcción. CYPE Ingenieros, S.A.
- Fecha: 16/05/2024
- Ámbito geográfico: Argentina
- Divisa: ARS
- Costes indirectos: 3 %
- Gastos generales: 13 %
- Beneficio industrial: 6 %
- IVA: 21 %

## I Instalaciones

### IC Calefacción, refrigeración, climatización y agua caliente sanitaria

#### ICA Agua caliente

**ICA040** Ud Acumulador de agua a gas, convencional.
Acumulador a gas butano y propano para el servicio de agua caliente sanitaria, de suelo, capacidad 160 l, cámara de combustión abierta y tiro natural, baja emisión de NOx, potencia 7,3 kW, eficiencia energética clase B, perfil de consumo L, sin incluir el conducto para evacuación de los productos de la combustión. Incluso soporte y anclajes de fijación a paramento vertical, llaves de corte de esfera, válvula de seguridad y latiguillos flexibles, tanto en la entrada de agua como en la salida. Totalmente montado, conexionado y probado.
Incluye: Replanteo del aparato. Fijación en paramento mediante elementos de anclaje. Colocación del aparato y accesorios. Conexionado con las redes de conducción de agua, eléctrica y de tierra. Puesta en marcha.
Criterio de cómputo de proyecto: Número de unidades previstas, según documentación gráfica de Proyecto.
Criterio de cómputo de obra: Se medirá el número de unidades realmente ejecutadas según especificaciones de Proyecto.

| Código | Ud | Descripción | Rendimiento | Precio | Importe |
|---|---|---|---|---|---|
| mt38agd017n | Ud | Acumulador a gas butano y propano para el servicio de agua caliente sanitaria, de suelo, capacidad 160 l, cámara de combustión abierta y tiro natural, baja emisión de NOx, potencia 7,3 kW, eficiencia energética clase B, perfil de consumo L. (material) | 1 | 407724.39 | 407724.390 |
| mt37sve010c | Ud | Válvula de esfera de latón niquelado para roscar de 3/4". (material) | 2 | 87.01 | 174.020 |
| mt37svs010c | Ud | Válvula de seguridad, de latón, con rosca de 1/2" de diámetro, tarada a 6 bar de presión. (material) | 1 | 52.69 | 52.690 |
| mt38www011 | Ud | Material auxiliar para instalaciones de agua caliente sanitaria (material) | 1 | 594.62 | 594.620 |
| mo004 | h | Oficial calefaccionista. (mano de obra) | 4.621 | 12241.03 | 56565.800 |
| mo103 | h | Medio oficial calefaccionista. (mano de obra) | 4.621 | 8888.07 | 41071.771 |
| % | % | Herramientas | 2 % | 506183.291 | 10123.666 |
|  |  | Costes directos |  |  | 516306.957 |

## Recursos

**mt38agd017n** Ud Acumulador a gas butano y propano para el servicio de agua caliente sanitaria
Datos técnicos: Coste energético 1830.239 MJ; Emisión de CO2 74.039 kg
Residuos:
- embalaje: re150101 Envases de papel y cartón. (componente de residuo); rendimiento 2.175 kg; Código LER 15 01 01; Masa del elemento 1 kg; Volumen 0.001333 m3
- embalaje: re170201 Madera. (componente de residuo); rendimiento 0.606 kg; Código LER 17 02 01; Masa del elemento 1 kg; Volumen 0.000909 m3

**mt37sve010c** Ud Válvula de esfera de latón niquelado para roscar de 3/4"
Datos técnicos: Coste energético 720.409 MJ; Emisión de CO2 48.441 kg
Residuos:
- embalaje: re150101 Envases de papel y cartón; rendimiento 0.072 kg

**mt37svs010c** Ud Válvula de seguridad, de latón, con rosca de 1/2" de diámetro, tarada a 6 bar de presión
Datos técnicos: Coste energético 511.326 MJ; Emisión de CO2 34.399 kg
Residuos:
- embalaje: re150101 Envases de papel y cartón; rendimiento 0.072 kg
