# Tanque no subterráneo

- Propiedad del archivo: CYPE Ingenieros S.A.
- Formato: FIEBDC-3/2016
- Programa: Generador de precios de la construcción. CYPE Ingenieros, S.A.
- Fecha: 16/05/2024
- Ámbito geográfico: Argentina
- Divisa: ARS
- Costes indirectos: 3 %
- Gastos generales: 13 %
- Beneficio industrial: 6 %
- IVA: 21 %

## I Instalaciones

### IC Calefacción, refrigeración, climatización y agua caliente sanitaria

#### ICD Combustible líquido

**ICD020** Ud Tanque no subterráneo.
Tanque homologado de gas oil no subterráneo de chapa de acero, de doble pared, con una capacidad de 30000 litros, para consumos colectivos. Incluso medidor de nivel, interruptor de nivel, canalización hasta caldera con cañería de cobre de 18 mm de diámetro protegida con funda de caño de PVC, boca para la carga, cañería de ventilación, tapa de registro, válvulas y accesorios de conexión, y elementos de protección según normativa. Totalmente montado, conexionado y probado.
Incluye: Colocación del tanque sobre los apoyos. Montaje de válvulas y accesorios. Colocación de la boca para la carga y la tapa de registro. Colocación de la cañería de ventilación. Colocación y fijación de la canalización hasta la caldera. Conexión a la red de tierra.
Criterio de cómputo de proyecto: Número de unidades previstas, según documentación gráfica de Proyecto.
Criterio de cómputo de obra: Se medirá el número de unidades realmente ejecutadas según especificaciones de Proyecto.

| Código | Ud | Descripción | Rendimiento | Precio | Importe |
|---|---|---|---|---|---|
| mt38dep020J | Ud | Tanque de gasoil de chapa de acero, de superficie, de doble pared, con una capacidad de 30000 litros, para consumos colectivos. Tratamiento exterior: granallado SA 2 1/2 y acabado mediante imprimación de epoxi-poliamida y poliuretano blanco. Incluso tapón de drenaje y elementos de protección según normativa. (material) | 1 | 3672697.61 | 3672697.610 |
| mt38dep022a | Ud | Indicador de nivel para tanque de combustibles líquidos. (material) | 1 | 72687.1 | 72687.100 |
| mt38dep023a | Ud | Interruptor de nivel para tanque de combustibles líquidos. (material) | 1 | 13635.23 | 13635.230 |
| mt38dep024c | Ud | Conjunto de boca para la carga, valvulería y accesorios de conexión para tanque de combustibles líquidos. (material) | 1 | 39593.45 | 39593.450 |
| mt43tco010ca | m | Caño de cobre estirado en frío sin soldadura, diámetro D=16/18 mm y 1 mm de espesor. (material) | 14.2 | 28.59 | 405.978 |
| mt35aia090ad | m | Caño rígido de PVC, enchufable, curvable en caliente, de color negro, de 32 mm de diámetro nominal, para canalización fija en superficie. Resistencia a la compresión 1250 N, resistencia al impacto 2 julios, temperatura de trabajo -5°C hasta 60°C, con grado de protección IP547, propiedades eléctricas: aislante, no propagador de la llama. Incluso abrazaderas, elementos de sujeción y accesorios (curvas, manguitos, ramales a 90°, codos y curvas flexibles). (material) | 10 | 1276.87 | 12768.700 |
| mt38dep027a | Ud | Tapa de registro de 40x40 cm, para inspección de depósito no subterráneo de combustibles líquidos. Incluso accesorios. (material) | 1 | 16198.26 | 16198.260 |
| mq07gte010d | h | Grúa autopropulsada de brazo telescópico con una capacidad de elevación de 40 t y 35 m de altura máxima de trabajo. (maquinaria) | 3.459 | 22726.56 | 78611.171 |
| mo004 | h | Oficial calefaccionista. (mano de obra) | 13.314 | 12241.03 | 162977.073 |
| mo103 | h | Medio oficial calefaccionista. (mano de obra) | 13.314 | 8888.07 | 118335.764 |
| % | % | Herramientas | 2 % | 4187910.336 | 83758.207 |
|  |  | Costes directos |  |  | 4271668.543 |

Residuos:
- colocación: mt43tco010ca Caño de cobre estirado en frío sin soldadura, diámetro D=16/18 mm y 1 mm de espesor; factor de residuo 0.044
- colocación: mt35aia090ad; factor de residuo 0.0275

## Recursos

**mt38dep020J** Ud Tanque de gasoil de chapa de acero
Datos técnicos: Coste energético 64683.723 MJ; Emisión de CO2 3359.457 kg
Residuos:
- embalaje: re150101 Envases de papel y cartón. (componente de residuo); rendimiento 4.302 kg; Código LER 15 01 01; Masa del elemento 1 kg; Volumen 0.001333 m3

**mt38dep023a** Ud Interruptor de nivel para tanque de combustibles líquidos
Datos técnicos: Coste energético 66.593 MJ; Emisión de CO2 2.833 kg
Residuos:
- embalaje: re150101 Envases de papel y cartón; rendimiento 0.072 kg

**mt43tco010ca** m Caño de cobre estirado en frío sin soldadura, diámetro D=16/18 mm y 1 mm de espesor
Datos técnicos: Coste energético 17.693 MJ; Emisión de CO2 0.341 kg; Código LER 17 04 01; Masa del elemento 0.48 kg; Volumen 0.00032 m3

**mt35aia090ad** m Caño rígido de PVC
Datos técnicos: Coste energético 36.814 MJ; Emisión de CO2 1.828 kg; Código LER 17 02 03; Masa del elemento 0.38 kg; Volumen 0.000633 m3
