# Hogar

- Propiedad del archivo: CYPE Ingenieros S.A.
- Formato: FIEBDC-3/2016
- Programa: Generador de precios de la construcción. CYPE Ingenieros, S.A.
- Fecha: 16/05/2024
- Ámbito geográfico: Argentina
- Divisa: ARS
- Costes indirectos: 3 %
- Gastos generales: 13 %
- Beneficio industrial: 6 %
- IVA: 21 %

## I Instalaciones

### IC Calefacción, refrigeración, climatización y agua caliente sanitaria

#### ICH Chimeneas, hogares, cocinas, cassettes insertables y estufas

**ICH020** Ud Hogar.
Hogar abierto a leña, de carga frontal, potencia 9 kW (7.717 kcal/h), color gris satinado, de fundición, con cajón recoge cenizas y sistema de regulación de salida de humos. Incluso accesorios de conexión al conducto de evacuación de los productos de la combustión, sin incluir este conducto. Totalmente montado y conexionado.
Incluye: Replanteo del hogar. Presentación de los elementos. Montaje del hogar y sus accesorios. Conexión al conducto de evacuación.
Criterio de cómputo de proyecto: Número de unidades previstas, según documentación gráfica de Proyecto.
Criterio de cómputo de obra: Se medirá el número de unidades realmente ejecutadas según especificaciones de Proyecto.

| Código | Ud | Descripción | Rendimiento | Precio | Importe |
|---|---|---|---|---|---|
| mt38chf020b | Ud | Hogar abierto a leña, de carga frontal, potencia 9 kW (7.717 kcal/h), color gris satinado, de fundición, con cajón recoge cenizas y sistema de regulación de salida de humos. (material) | 1 | 289067.05 | 289067.050 |
| mt38www010 | Ud | Material auxiliar para instalaciones de calefacción. (material) | 1 | 688.94 | 688.940 |
| mo004 | h | Oficial calefaccionista. (mano de obra) | 0.54 | 12241.03 | 6610.156 |
| mo103 | h | Medio oficial calefaccionista. (mano de obra) | 0.54 | 8888.07 | 4799.558 |
| % | % | Herramientas | 2 % | 301165.704 | 6023.314 |
|  |  | Costes directos |  |  | 307189.018 |
