# Sistema de calefacción por piso radiante eléctrico, en seco

- Propiedad del archivo: CYPE Ingenieros S.A.
- Formato: FIEBDC-3/2016
- Programa: Generador de precios de la construcción. CYPE Ingenieros, S.A.
- Fecha: 30/05/2025
- Ámbito geográfico: Argentina
- Divisa: ARS
- Costes indirectos: 3 %
- Gastos generales: 13 %
- Beneficio industrial: 6 %
- IVA: 21 %

## I Instalaciones

### IC Calefacción, refrigeración, climatización y agua caliente sanitaria

#### ICM Emisores eléctricos para calefacción

**ICM055** m² Sistema de calefacción por piso radiante eléctrico, en seco.
Sistema de calefacción por piso radiante eléctrico, compuesto por lámina autoadhesiva de polipropileno, suministrada en rollos de 12,5x0,98 m y 5,5 mm de espesor, adherida al soporte, y cable calefaccionista eléctrico, con una potencia de 80 W/m², para recubrir con un contrapiso en capa fina y un solado de piedra natural o de baldosas cerámicas (no incluidos en este precio).
Incluye: Limpieza y preparación de la superficie soporte. Colocación y fijación de la lámina de desolidarización. Colocación del cable calefaccionista sobre la lámina de desolidarización. Conexionado y comprobación de su correcto funcionamiento.
Criterio de cómputo de proyecto: Superficie útil, medida según documentación gráfica de Proyecto.
Criterio de cómputo de obra: Se medirá la superficie realmente ejecutada según especificaciones de Proyecto.

| Código | Ud | Descripción | Rendimiento | Precio | Importe |
|---|---|---|---|---|---|
| mt38sch085f | m² | Lámina autoadhesiva de polipropileno, suministrada en rollos de 12,5x0,98 m y 5,5 mm de espesor, de estructura nodular en su cara superior y revestida de geotextil no tejido autoadhesivo en su cara inferior, para soporte del cable calefaccionista eléctrico, con funciones de desolidarización y equilibrio de la presión de vapor, suministrada en rollos de 12,5x0,98 m y 5,5 mm de espesor. (material) | 1 | 36764.03 | 36764.030 |
| mt38sch400aab | Ud | Bobina de cable calefaccionista eléctrico, con una potencia de 80 W/m², para calefacción de 0,4 m² con una potencia total de 30 W, una longitud total de 4 m y una longitud de cable frío de 4 m, para instalación sobre lámina de desolidarización, con pieza de conexión en un extremo. (material) | 2.5 | 143051.43 | 357628.575 |
| mo004 | h | Oficial calefaccionista. (mano de obra) | 0.216 | 34893.33 | 7536.959 |
| mo103 | h | Medio oficial calefaccionista. (mano de obra) | 0.216 | 25332.66 | 5471.855 |
| % | % | Herramientas | 2 % | 407401.419 | 8148.028 |
|  |  | Costes directos |  |  | 415549.447 |

Residuos:
- colocación: mt38sch085f; factor de residuo 0.035

## Recursos

**mt38sch085f** m² Lámina autoadhesiva de polipropileno
Datos técnicos: Coste energético 138.228 MJ; Emisión de CO2 4.389 kg; Código LER 17 06 04; Masa del elemento 1.452 kg; Volumen 0.00242 m3
Residuos:
- embalaje: re170203 Plástico. (componente de residuo); rendimiento 0.034 kg; Código LER 17 02 03; Masa del elemento 1 kg; Volumen 0.001667 m3
