# Comunicador telefónico GSM a teléfono particular

- Propiedad del archivo: CYPE Ingenieros S.A.
- Formato: FIEBDC-3/2016
- Programa: Generador de precios de la construcción. CYPE Ingenieros, S.A.
- Fecha: 16/05/2024
- Ámbito geográfico: Argentina
- Divisa: ARS
- Costes indirectos: 3 %
- Gastos generales: 13 %
- Beneficio industrial: 6 %
- IVA: 21 %

## I Instalaciones

### ID Seguridad

#### IDM Transmisores y comunicadores de alarma

**IDM030** Ud Comunicador telefónico GSM a teléfono particular.
Comunicador telefónico GSM a teléfono particular, con dos modalidades de envío de alarmas (vocal y SMS), de 249x185x68 mm, con teclado y pantalla LCD, dos entradas de alarma y cinco salidas, micrófono y altavoz para grabación de mensaje vocal, seis led de visualización del estado del sistema, memoria no volátil en ausencia de alimentación, protección antiapertura y espacio para batería de 12 V y 2,2 Ah. Incluso elementos de fijación.
Incluye: Replanteo. Fijación al paramento. Montaje, conexionado y comprobación de su correcto funcionamiento.
Criterio de cómputo de proyecto: Número de unidades previstas, según documentación gráfica de Proyecto.
Criterio de cómputo de obra: Se medirá el número de unidades realmente ejecutadas según especificaciones de Proyecto.

| Código | Ud | Descripción | Rendimiento | Precio | Importe |
|---|---|---|---|---|---|
| mt41ing180a | Ud | Comunicador telefónico GSM a teléfono particular, con dos modalidades de envío de alarmas (vocal y SMS), de 249x185x68 mm, con teclado y pantalla LCD, dos entradas de alarma y cinco salidas, micrófono y altavoz para grabación de mensaje vocal, seis led de visualización del estado del sistema, memoria no volátil en ausencia de alimentación, protección antiapertura y espacio para batería de 12 V y 2,2 Ah. Incluso elementos de fijación. (material) | 1 | 275352.79 | 275352.790 |
| mo006 | h | Oficial instalador de redes y equipos de detección y seguridad. (mano de obra) | 0.27 | 12241.03 | 3305.078 |
| mo105 | h | Medio oficial instalador de redes y equipos de detección y seguridad. (mano de obra) | 0.27 | 8888.07 | 2399.779 |
| % | % | Herramientas | 2 % | 281057.647 | 5621.153 |
|  |  | Costes directos |  |  | 286678.800 |
