# Conjunto de central microprocesada y teclado

- Propiedad del archivo: CYPE Ingenieros S.A.
- Formato: FIEBDC-3/2016
- Programa: Generador de precios de la construcción. CYPE Ingenieros, S.A.
- Fecha: 16/05/2024
- Ámbito geográfico: Argentina
- Divisa: ARS
- Costes indirectos: 3 %
- Gastos generales: 13 %
- Beneficio industrial: 6 %
- IVA: 21 %

## I Instalaciones

### ID Seguridad

#### IDT Centrales de intrusión cableadas

**IDT010** Ud Conjunto de central microprocesada y teclado.
Central microprocesada bidireccional con transmisor telefónico integrado, para un máximo de 8 zonas, ampliable a 56 mediante módulo opcional, control de 1 zona las 24 horas, de 245x345x77 mm mm, con llave mecánica para puesta en marcha y desactivación y 1 relé de salida y 4 salidas eléctricas Open Colector, admite hasta 4 teclados y 4 lectores de llave con 2 zonas suplementarias de alarma en cada uno de ellos, divisible en 3 tabiques, conversión a sistema híbrido supervisado (cableado/vía radio) mediante módulo opcional, memoria de hasta 64 eventos, 8 formatos de transmisión, transmisión verbal mediante módulo opcional, programable mediante teclado, con PC local mediante el protocolo RS232 o bien vía módem a través de la línea telefónica usando el software Fast Link, teclado y 3 módulos de ampliación de 8 zonas de alarma por módulo.
Incluye: Replanteo. Fijación al paramento. Montaje, conexionado y comprobación de su correcto funcionamiento.
Criterio de cómputo de proyecto: Número de unidades previstas, según documentación gráfica de Proyecto.
Criterio de cómputo de obra: Se medirá el número de unidades realmente ejecutadas según especificaciones de Proyecto.

| Código | Ud | Descripción | Rendimiento | Precio | Importe |
|---|---|---|---|---|---|
| mt41ing310d | Ud | Central microprocesada bidireccional con transmisor telefónico integrado, para un máximo de 8 zonas, ampliable a 56 mediante módulo opcional, control de 1 zona las 24 horas, de 245x345x77 mm mm, con llave mecánica para puesta en marcha y desactivación y 1 relé de salida y 4 salidas eléctricas Open Colector, admite hasta 4 teclados y 4 lectores de llave con 2 zonas suplementarias de alarma en cada uno de ellos, divisible en 3 tabiques, conversión a sistema híbrido supervisado (cableado/vía radio) mediante módulo opcional, memoria de hasta 64 eventos, 8 formatos de transmisión, transmisión verbal mediante módulo opcional, programable mediante teclado, con PC local mediante el protocolo RS232 o bien vía módem a través de la línea telefónica usando el software Fast Link. (material) | 1 | 82404.4 | 82404.400 |
| mt41ing320d | Ud | Teclado con pantalla LCD, de 141x109x34 mm, con sistema de teclas iluminadas y protección antiapertura. (material) | 1 | 27264.45 | 27264.450 |
| mt41ing330a | Ud | Módulo de ampliación de 8 zonas de alarma, con protección antiapertura, 1 entrada auxiliar y 4 salidas eléctricas. (material) | 3 | 33898.7 | 101696.100 |
| mo006 | h | Oficial instalador de redes y equipos de detección y seguridad. (mano de obra) | 2.806 | 12241.03 | 34348.330 |
| mo105 | h | Medio oficial instalador de redes y equipos de detección y seguridad. (mano de obra) | 2.806 | 8888.07 | 24939.924 |
| % | % | Herramientas | 2 % | 270653.204 | 5413.064 |
|  |  | Costes directos |  |  | 276066.268 |
