# Batería de condensadores

- Propiedad del archivo: CYPE Ingenieros S.A.
- Formato: FIEBDC-3/2016
- Programa: Generador de precios de la construcción. CYPE Ingenieros, S.A.
- Fecha: 16/05/2024
- Ámbito geográfico: Argentina
- Divisa: ARS
- Costes indirectos: 3 %
- Gastos generales: 13 %
- Beneficio industrial: 6 %
- IVA: 21 %

## I Instalaciones

### IE Eléctricas

#### IEQ Equipos para corregir el factor de potencia

**IEQ020** Ud Batería de condensadores.
Batería automática de condensadores, para 112 kVAr de potencia reactiva, de 5 escalones con una relación de potencia entre condensadores de 1:2:2:2:2, para alimentación trifásica a 400 V de tensión y 50 Hz de frecuencia, compuesta por gabinete metálico con grado de protección IP21, de 615x400x1330 mm; condensadores; regulador de energía reactiva con pantalla de cristal líquido; contactores con bloque de preinserción y resistencia de descarga rápida; y fusibles de alto poder de corte. Incluso accesorios necesarios para su correcta instalación.
Incluye: Montaje y fijación. Conexionado y puesta en marcha.
Criterio de cómputo de proyecto: Número de unidades previstas, según documentación gráfica de Proyecto.
Criterio de cómputo de obra: Se medirá el número de unidades realmente ejecutadas según especificaciones de Proyecto.

| Código | Ud | Descripción | Rendimiento | Precio | Importe |
|---|---|---|---|---|---|
| mt35pci100q1q1 | Ud | Batería automática de condensadores, para 112 kVAr de potencia reactiva, de 5 escalones con una relación de potencia entre condensadores de 1:2:2:2:2, para alimentación trifásica a 400 V de tensión y 50 Hz de frecuencia, compuesta por gabinete metálico con grado de protección IP21, de 615x400x1330 mm; condensadores; regulador de energía reactiva con pantalla de cristal líquido; contactores con bloque de preinserción y resistencia de descarga rápida; y fusibles de alto poder de corte. (material) | 1 | 1649678.72 | 1649678.720 |
| mo003 | h | Oficial electricista. (mano de obra) | 4.317 | 12241.03 | 52844.527 |
| mo102 | h | Medio oficial electricista. (mano de obra) | 4.317 | 8888.07 | 38369.798 |
| % | % | Herramientas | 2 % | 1740893.045 | 34817.861 |
|  |  | Costes directos |  |  | 1775710.906 |

## Recursos

**mt35pci100q1q1** Ud Batería automática de condensadores
Datos técnicos: Coste energético 6666.040 MJ; Emisión de CO2 420.875 kg
Residuos:
- embalaje: re150101 Envases de papel y cartón. (componente de residuo); rendimiento 2.143 kg; Código LER 15 01 01; Masa del elemento 1 kg; Volumen 0.001333 m3
