# Telerruptor modular

- Propiedad del archivo: CYPE Ingenieros S.A.
- Formato: FIEBDC-3/2016
- Programa: Generador de precios de la construcción. CYPE Ingenieros, S.A.
- Fecha: 08/10/2024
- Ámbito geográfico: Argentina
- Divisa: ARS
- Costes indirectos: 3 %
- Gastos generales: 13 %
- Beneficio industrial: 6 %
- IVA: 21 %

## I Instalaciones

### IE Eléctricas

#### IEX Aparamenta

**IEX100** Ud Telerruptor modular.
Telerruptor de 4 módulos, tetrapolar (4P), de 32 A y extensión de 32 A. Totalmente montado, conexionado y probado.
Incluye: Montaje y conexionado del elemento.
Criterio de cómputo de proyecto: Número de unidades previstas, según documentación gráfica de Proyecto.
Criterio de cómputo de obra: Se medirá el número de unidades realmente ejecutadas según especificaciones de Proyecto.

| Código | Ud | Descripción | Rendimiento | Precio | Importe |
|---|---|---|---|---|---|
| mt35cgm032d | Ud | Telerruptor de 4 módulos, tetrapolar (4P), de 32 A y extensión de 32 A, incluso accesorios de montaje. (material) | 1 | 157282.43 | 157282.430 |
| mo003 | h | Oficial electricista. (mano de obra) | 0.313 | 33423.53 | 10461.565 |
| % | % | Herramientas | 2 % | 167743.995 | 3354.880 |
|  |  | Costes directos |  |  | 171098.875 |

## Recursos

**mt35cgm032d** Ud Telerruptor de 4 módulos, tetrapolar (4P), de 32 A y extensión de 32 A, incluso accesorios de montaje
Datos técnicos: Coste energético 46.982 MJ; Emisión de CO2 2.502 kg
Residuos:
- embalaje: re150101 Envases de papel y cartón. (componente de residuo); rendimiento 0.037 kg; Código LER 15 01 01; Masa del elemento 1 kg; Volumen 0.001333 m3
