# Interruptor horario programable, modular

- Propiedad del archivo: CYPE Ingenieros S.A.
- Formato: FIEBDC-3/2016
- Programa: Generador de precios de la construcción. CYPE Ingenieros, S.A.
- Fecha: 08/10/2024
- Ámbito geográfico: Argentina
- Divisa: ARS
- Costes indirectos: 3 %
- Gastos generales: 13 %
- Beneficio industrial: 6 %
- IVA: 21 %

## I Instalaciones

### IE Eléctricas

#### IEX Aparamenta

**IEX140** Ud Interruptor horario programable, modular.
Interruptor horario programable, modular. Totalmente montado, conexionado y probado.
Incluye: Montaje y conexionado del elemento.
Criterio de cómputo de proyecto: Número de unidades previstas, según documentación gráfica de Proyecto.
Criterio de cómputo de obra: Se medirá el número de unidades realmente ejecutadas según especificaciones de Proyecto.

| Código | Ud | Descripción | Rendimiento | Precio | Importe |
|---|---|---|---|---|---|
| mt35cgm090a | Ud | Interruptor horario programable. (material) | 1 | 176056.13 | 176056.130 |
| mo003 | h | Oficial electricista. (mano de obra) | 0.27 | 33423.53 | 9024.353 |
| % | % | Herramientas | 2 % | 185080.483 | 3701.610 |
|  |  | Costes directos |  |  | 188782.093 |

## Recursos

**mt35cgm090a** Ud Interruptor horario programable
Datos técnicos: Coste energético 15.706 MJ; Emisión de CO2 0.857 kg
Residuos:
- embalaje: re150101 Envases de papel y cartón. (componente de residuo); rendimiento 0.038 kg; Código LER 15 01 01; Masa del elemento 1 kg; Volumen 0.001333 m3
