# Cañería para alimentación de agua potable, colocada superficialmente

- Propiedad del archivo: CYPE Ingenieros S.A.
- Formato: FIEBDC-3/2016
- Programa: Generador de precios de la construcción. CYPE Ingenieros, S.A.
- Fecha: 16/05/2024
- Ámbito geográfico: Argentina
- Divisa: ARS
- Costes indirectos: 3 %
- Gastos generales: 13 %
- Beneficio industrial: 6 %
- IVA: 21 %

## I Instalaciones

### IF Plomería

#### IFB Caños de alimentación

**IFB005** m Cañería para alimentación de agua potable, colocada superficialmente.
Cañería para alimentación de agua potable, colocada superficialmente y fijada al paramento, formada por caño de polipropileno copolímero random (PP-R), serie 5, de 32 mm de diámetro exterior y 2,9 mm de espesor. Incluso material auxiliar para montaje y sujeción a la obra, accesorios y piezas especiales.
Incluye: Replanteo y trazado. Colocación y fijación de caño y accesorios.
Criterio de cómputo de proyecto: Longitud medida según documentación gráfica de Proyecto.
Criterio de cómputo de obra: Se medirá la longitud realmente ejecutada según especificaciones de Proyecto.

| Código | Ud | Descripción | Rendimiento | Precio | Importe |
|---|---|---|---|---|---|
| mt37toa400b | Ud | Material auxiliar para montaje y sujeción a la obra de las cañerías de polipropileno copolímero random (PP-R), serie 5, de 32 mm de diámetro exterior. (material) | 1 | 1.27 | 1.270 |
| mt37toa110abg | m | Caño de polipropileno copolímero random (PP-R), serie 5, de 32 mm de diámetro exterior y 2,9 mm de espesor, según ISO 15874-2, con el precio incrementado el 30% en concepto de accesorios y piezas especiales. (material) | 1 | 60.25 | 60.250 |
| mo008 | h | Oficial plomero. (mano de obra) | 0.065 | 12241.03 | 795.667 |
| mo107 | h | Medio oficial plomero. (mano de obra) | 0.065 | 8888.07 | 577.725 |
| % | % | Herramientas | 2 % | 1434.912 | 28.698 |
|  |  | Costes directos |  |  | 1463.610 |

Residuos:
- colocación: mt37toa110abg; factor de residuo 0.0275

## Recursos

**mt37toa110abg** m Caño de polipropileno copolímero random (PP-R)
Datos técnicos: Coste energético 25.189 MJ; Emisión de CO2 1.251 kg; Código LER 17 02 03; Masa del elemento 0.26 kg; Volumen 0.000433 m3
