# Cañería de polipropileno copolímero random (PP-R), "FITTINGS ESTÁNDAR"

- Propiedad del archivo: CYPE Ingenieros S.A.
- Formato: FIEBDC-3/2016
- Programa: Generador de precios de la construcción. CYPE Ingenieros, S.A.
- Fecha: 08/10/2024
- Ámbito geográfico: Argentina
- Divisa: ARS
- Costes indirectos: 3 %
- Gastos generales: 13 %
- Beneficio industrial: 6 %
- IVA: 21 %

## I Instalaciones

### IH Cañerías para fluidos

#### IHP Cañerías de polipropileno

**IHP112** m Cañería de polipropileno copolímero random (PP-R), "FITTINGS ESTÁNDAR".
Cañería formada por caño de polipropileno copolímero random (PP-R), de color verde con bandas de color azul y rojo, serie 3,2, "FITTINGS ESTÁNDAR", de 20 mm de diámetro exterior y 2,8 mm de espesor, clase 1/8 bar, clase 2-5/6 bar y clase 4/10 bar. Instalación en superficie. Incluso material auxiliar para montaje y sujeción a la obra, accesorios y piezas especiales.
Incluye: Replanteo. Colocación y fijación de caños, accesorios y piezas especiales.
Criterio de cómputo de proyecto: Longitud medida según documentación gráfica de Proyecto.
Criterio de cómputo de obra: Se medirá la longitud realmente ejecutada según especificaciones de Proyecto.

| Código | Ud | Descripción | Rendimiento | Precio | Importe |
|---|---|---|---|---|---|
| mt37tof410a | Ud | Material auxiliar para montaje y sujeción a la obra de las cañerías de polipropileno copolímero random (PP-R), serie 3,2, "FITTINGS ESTÁNDAR", de 20 mm de diámetro exterior. (material) | 1 | 1.54 | 1.540 |
| mt37tof010ag | m | Caño de polipropileno copolímero random (PP-R), de color verde con bandas de color azul y rojo, serie 3,2, "FITTINGS ESTÁNDAR", de 20 mm de diámetro exterior y 2,8 mm de espesor, clase 1/8 bar, clase 2-5/6 bar y clase 4/10 bar, según ISO 15874-2, con el precio incrementado el 30% en concepto de accesorios y piezas especiales. (material) | 1 | 39.95 | 39.950 |
| mo008 | h | Oficial plomero. (mano de obra) | 0.043 | 33423.53 | 1437.212 |
| mo107 | h | Medio oficial plomero. (mano de obra) | 0.043 | 24268.44 | 1043.543 |
| % | % | Herramientas | 2 % | 2522.245 | 50.445 |
|  |  | Costes directos |  |  | 2572.690 |

Residuos:
- colocación: mt37tof010ag; factor de residuo 0.0275

## Recursos

**mt37tof010ag** m Caño de polipropileno copolímero random (PP-R)
Datos técnicos: Coste energético 15.501 MJ; Emisión de CO2 0.770 kg; Código LER 17 02 03; Masa del elemento 0.16 kg; Volumen 0.000267 m3
