# Cañería de policloruro de vinilo clorado (PVC-C)

- Propiedad del archivo: CYPE Ingenieros S.A.
- Formato: FIEBDC-3/2016
- Programa: Generador de precios de la construcción. CYPE Ingenieros, S.A.
- Fecha: 08/10/2024
- Ámbito geográfico: Argentina
- Divisa: ARS
- Costes indirectos: 3 %
- Gastos generales: 13 %
- Beneficio industrial: 6 %
- IVA: 21 %

## I Instalaciones

### IH Cañerías para fluidos

#### IHV Cañerías de PVC

**IHV010** m Cañería de policloruro de vinilo clorado (PVC-C).
Cañería formada por caño de policloruro de vinilo clorado (PVC-C), de 25 mm de diámetro exterior, PN=16 bar y 1,9 mm de espesor. Instalación en superficie. Incluso material auxiliar para montaje y sujeción a la obra, accesorios y piezas especiales.
Incluye: Replanteo. Colocación y fijación de caños, accesorios y piezas especiales.
Criterio de cómputo de proyecto: Longitud medida según documentación gráfica de Proyecto.
Criterio de cómputo de obra: Se medirá la longitud realmente ejecutada según especificaciones de Proyecto.

| Código | Ud | Descripción | Rendimiento | Precio | Importe |
|---|---|---|---|---|---|
| mt37tvg400a | Ud | Material auxiliar para montaje y sujeción a la obra de las cañerías de policloruro de vinilo clorado (PVC-C), de 25 mm de diámetro exterior. (material) | 1 | 3.63 | 3.630 |
| mt37tvg010ag | m | Caño de policloruro de vinilo clorado (PVC-C), de 25 mm de diámetro exterior, PN=16 bar y 1,9 mm de espesor, según ISO 15877-2, con el precio incrementado el 30% en concepto de accesorios y piezas especiales. (material) | 1 | 152.44 | 152.440 |
| mo008 | h | Oficial plomero. (mano de obra) | 0.054 | 33423.53 | 1804.871 |
| mo107 | h | Medio oficial plomero. (mano de obra) | 0.054 | 24268.44 | 1310.496 |
| % | % | Herramientas | 2 % | 3271.437 | 65.429 |
|  |  | Costes directos |  |  | 3336.866 |

Residuos:
- colocación: mt37tvg010ag; factor de residuo 0.0270353

## Recursos

**mt37tvg010ag** m Caño de policloruro de vinilo clorado (PVC-C)
Datos técnicos: Coste energético 16.470 MJ; Emisión de CO2 0.818 kg; Código LER 17 02 03; Masa del elemento 0.17 kg; Volumen 0.000283 m3
