# Luminaria circular tipo Downlight, con lámpara LED. Instalación empotrada

- Propiedad del archivo: CYPE Ingenieros S.A.
- Formato: FIEBDC-3/2016
- Programa: Generador de precios de la construcción. CYPE Ingenieros, S.A.
- Fecha: 16/05/2024
- Ámbito geográfico: Argentina
- Divisa: ARS
- Costes indirectos: 3 %
- Gastos generales: 13 %
- Beneficio industrial: 6 %
- IVA: 21 %

## I Instalaciones

### II Iluminación

#### III Interior

**III101** Ud Luminaria circular tipo Downlight, con lámpara LED. Instalación empotrada.
Luminaria circular fija de techo tipo Downlight, regulación DALI, de 19 W, alimentación a 220/240 V y 50-60 Hz, de 128 mm de diámetro de empotramiento y 120 mm de altura, con lámpara LED no reemplazable, temperatura de color 4000 K, óptica formada por reflector recubierto con aluminio vaporizado, acabado muy brillante, de alto rendimiento, haz de luz extensivo 72°, aro embellecedor de aluminio inyectado, acabado termoesmaltado, de color blanco, índice de deslumbramiento unificado menor de 22, índice de reproducción cromática mayor de 90, flujo luminoso 1812 lúmenes, grado de protección IP40, con flejes de fijación. Instalación empotrada.
Incluye: Replanteo. Montaje, conexionado y comprobación de su correcto funcionamiento.
Criterio de cómputo de proyecto: Número de unidades previstas, según documentación gráfica de Proyecto.
Criterio de cómputo de obra: Se medirá el número de unidades realmente ejecutadas según especificaciones de Proyecto.

| Código | Ud | Descripción | Rendimiento | Precio | Importe |
|---|---|---|---|---|---|
| mt34lle020xh | Ud | Luminaria circular fija de techo tipo Downlight, regulación DALI, de 19 W, alimentación a 220/240 V y 50-60 Hz, de 128 mm de diámetro de empotramiento y 120 mm de altura, con lámpara LED no reemplazable, temperatura de color 4000 K, óptica formada por reflector recubierto con aluminio vaporizado, acabado muy brillante, de alto rendimiento, haz de luz extensivo 72°, aro embellecedor de aluminio inyectado, acabado termoesmaltado, de color blanco, índice de deslumbramiento unificado menor de 22, índice de reproducción cromática mayor de 90, flujo luminoso 1812 lúmenes, grado de protección IP40, con flejes de fijación, para empotrar. (material) | 1 | 85591.61 | 85591.610 |
| mo003 | h | Oficial electricista. (mano de obra) | 0.324 | 12241.03 | 3966.094 |
| mo102 | h | Medio oficial electricista. (mano de obra) | 0.324 | 8888.07 | 2879.735 |
| % | % | Herramientas | 2 % | 92437.439 | 1848.749 |
|  |  | Costes directos |  |  | 94286.188 |
