# Luminaria cuadrada con lámpara LED. Instalación en superficie

- Propiedad del archivo: CYPE Ingenieros S.A.
- Formato: FIEBDC-3/2016
- Programa: Generador de precios de la construcción. CYPE Ingenieros, S.A.
- Fecha: 16/05/2024
- Ámbito geográfico: Argentina
- Divisa: ARS
- Costes indirectos: 3 %
- Gastos generales: 13 %
- Beneficio industrial: 6 %
- IVA: 21 %

## I Instalaciones

### II Iluminación

#### III Interior

**III141** Ud Luminaria cuadrada con lámpara LED. Instalación en superficie.
Luminaria cuadrada, regulación 0-10 V, de 595x595x34 mm, de 40 W, alimentación a 220/240 V y 50-60 Hz, con lámpara LED no reemplazable, temperatura de color 4000 K, óptica formada por reflector recubierto con aluminio vaporizado, acabado muy brillante, de alto rendimiento, haz de luz extensivo 120°, difusor de polimetilmetacrilato (PMMA), aro embellecedor de aluminio inyectado, acabado termoesmaltado, de color blanco, marco de aluminio para instalación en superficie, índice de deslumbramiento unificado menor de 19, índice de reproducción cromática mayor de 80, flujo luminoso 4054 lúmenes, grado de protección IP44. Instalación en superficie.
Incluye: Replanteo. Montaje, conexionado y comprobación de su correcto funcionamiento.
Criterio de cómputo de proyecto: Número de unidades previstas, según documentación gráfica de Proyecto.
Criterio de cómputo de obra: Se medirá el número de unidades realmente ejecutadas según especificaciones de Proyecto.

| Código | Ud | Descripción | Rendimiento | Precio | Importe |
|---|---|---|---|---|---|
| mt34plg010n | Ud | Luminaria cuadrada, regulación 0-10 V, de 595x595x34 mm, de 40 W, alimentación a 220/240 V y 50-60 Hz, con lámpara LED no reemplazable, temperatura de color 4000 K, óptica formada por reflector recubierto con aluminio vaporizado, acabado muy brillante, de alto rendimiento, haz de luz extensivo 120°, difusor de polimetilmetacrilato (PMMA), aro embellecedor de aluminio inyectado, acabado termoesmaltado, de color blanco, marco de aluminio para instalación en superficie, índice de deslumbramiento unificado menor de 19, índice de reproducción cromática mayor de 80, flujo luminoso 4054 lúmenes, grado de protección IP44. (material) | 1 | 49874.83 | 49874.830 |
| mo003 | h | Oficial electricista. (mano de obra) | 0.162 | 12241.03 | 1983.047 |
| mo102 | h | Medio oficial electricista. (mano de obra) | 0.162 | 8888.07 | 1439.867 |
| % | % | Herramientas | 2 % | 53297.744 | 1065.955 |
|  |  | Costes directos |  |  | 54363.699 |
