# Luminaria de pie con lámpara LED

- Propiedad del archivo: CYPE Ingenieros S.A.
- Formato: FIEBDC-3/2016
- Programa: Generador de precios de la construcción. CYPE Ingenieros, S.A.
- Fecha: 16/05/2024
- Ámbito geográfico: Argentina
- Divisa: ARS
- Costes indirectos: 3 %
- Gastos generales: 13 %
- Beneficio industrial: 6 %
- IVA: 21 %

## I Instalaciones

### II Iluminación

#### III Interior

**III181** Ud Luminaria de pie con lámpara LED.
Luminaria de pie, de 252 mm de diámetro y 1750 mm de altura, de 30 W, alimentación a 220/240 V y 50-60 Hz, con lámpara LED no reemplazable, temperatura de color regulable entre 3000 y 5000 K, flujo luminoso 2400 lúmenes, grado de protección IP20, con cuerpo de luminaria de acero, acabado lacado color blanco; cabezal orientable; mástil; regulador de intensidad; mando a distancia y base circular.
Incluye: Montaje, conexionado y comprobación de su correcto funcionamiento.
Criterio de cómputo de proyecto: Número de unidades previstas, según documentación gráfica de Proyecto.
Criterio de cómputo de obra: Se medirá el número de unidades realmente ejecutadas según especificaciones de Proyecto.

| Código | Ud | Descripción | Rendimiento | Precio | Importe |
|---|---|---|---|---|---|
| mt34ilg010c | Ud | Luminaria de pie, de 252 mm de diámetro y 1750 mm de altura, de 30 W, alimentación a 220/240 V y 50-60 Hz, con lámpara LED no reemplazable, temperatura de color regulable entre 3000 y 5000 K, flujo luminoso 2400 lúmenes, grado de protección IP20, con cuerpo de luminaria de acero, acabado lacado color blanco; cabezal orientable; mástil; regulador de intensidad; mando a distancia y base circular. (material) | 1 | 23909.85 | 23909.850 |
| mo003 | h | Oficial electricista. (mano de obra) | 0.108 | 12241.03 | 1322.031 |
| mo102 | h | Medio oficial electricista. (mano de obra) | 0.108 | 8888.07 | 959.912 |
| % | % | Herramientas | 2 % | 26191.793 | 523.836 |
|  |  | Costes directos |  |  | 26715.629 |
