# Proyector sobre carril electrificado monofásico

- Propiedad del archivo: CYPE Ingenieros S.A.
- Formato: FIEBDC-3/2016
- Programa: Generador de precios de la construcción. CYPE Ingenieros, S.A.
- Fecha: 16/05/2024
- Ámbito geográfico: Argentina
- Divisa: ARS
- Costes indirectos: 3 %
- Gastos generales: 13 %
- Beneficio industrial: 6 %
- IVA: 21 %

## I Instalaciones

### II Iluminación

#### III Interior

**III211** Ud Proyector sobre carril electrificado monofásico.
Proyector de aluminio inyectado, de color blanco acabado mate texturizado, con tija de aluminio anodizado acabado brillante y caja portaequipos de compuesto termoplástico, no regulable, de 15 W, alimentación a 220/240 V y 50-60 Hz, de 67 de diámetro y 145 mm de altura, con lámpara LED no reemplazable, temperatura de color 3000 K, óptica formada por reflector de alto rendimiento, haz de luz intensivo 15°, índice de reproducción cromática mayor de 90, flujo luminoso 791 lúmenes, grado de protección IP20. Instalación sobre carril electrificado monofásico.
Criterio de valoración económica: El precio no incluye el carril electrificado monofásico.
Incluye: Replanteo. Montaje, conexionado y comprobación de su correcto funcionamiento.
Criterio de cómputo de proyecto: Número de unidades previstas, según documentación gráfica de Proyecto.
Criterio de cómputo de obra: Se medirá el número de unidades realmente ejecutadas según especificaciones de Proyecto.

| Código | Ud | Descripción | Rendimiento | Precio | Importe |
|---|---|---|---|---|---|
| mt34lle235a | Ud | Proyector para carril electrificado monofásico, de aluminio inyectado, de color blanco acabado mate texturizado, con tija de aluminio anodizado acabado brillante y caja portaequipos de compuesto termoplástico, no regulable, de 15 W, alimentación a 220/240 V y 50-60 Hz, de 67 de diámetro y 145 mm de altura, con lámpara LED no reemplazable, temperatura de color 3000 K, óptica formada por reflector de alto rendimiento, haz de luz intensivo 15°, índice de reproducción cromática mayor de 90, flujo luminoso 791 lúmenes, grado de protección IP20. (material) | 1 | 66305.28 | 66305.280 |
| mo003 | h | Oficial electricista. (mano de obra) | 0.108 | 12241.03 | 1322.031 |
| mo102 | h | Medio oficial electricista. (mano de obra) | 0.108 | 8888.07 | 959.912 |
| % | % | Herramientas | 2 % | 68587.223 | 1371.744 |
|  |  | Costes directos |  |  | 69958.967 |
