# Rejilla antivandálica para luminaria de emergencia

- Propiedad del archivo: CYPE Ingenieros S.A.
- Formato: FIEBDC-3/2016
- Programa: Generador de precios de la construcción. CYPE Ingenieros, S.A.
- Fecha: 16/05/2024
- Ámbito geográfico: Argentina
- Divisa: ARS
- Costes indirectos: 3 %
- Gastos generales: 13 %
- Beneficio industrial: 6 %
- IVA: 21 %

## I Instalaciones

### IO Contra incendios

#### IOA Alumbrado de emergencia

**IOA025** Ud Rejilla antivandálica para luminaria de emergencia.
Rejilla antivandálica de aluminio, de 250x150x90 mm, para luminaria de emergencia. Incluso elementos de fijación.
Incluye: Fijación y nivelación.
Criterio de cómputo de proyecto: Número de unidades previstas, según documentación gráfica de Proyecto.
Criterio de cómputo de obra: Se medirá el número de unidades realmente ejecutadas según especificaciones de Proyecto.

| Código | Ud | Descripción | Rendimiento | Precio | Importe |
|---|---|---|---|---|---|
| mt34aem060a | Ud | Rejilla antivandálica de aluminio, de 250x150x90 mm, para luminaria de emergencia. Incluso elementos de fijación. (material) | 1 | 9755.86 | 9755.860 |
| mo003 | h | Oficial electricista. (mano de obra) | 0.108 | 12241.03 | 1322.031 |
| mo102 | h | Medio oficial electricista. (mano de obra) | 0.108 | 8888.07 | 959.912 |
| % | % | Herramientas | 2 % | 12037.803 | 240.756 |
|  |  | Costes directos |  |  | 12278.559 |
