# Válvula

- Propiedad del archivo: CYPE Ingenieros S.A.
- Formato: FIEBDC-3/2016
- Programa: Generador de precios de la construcción. CYPE Ingenieros, S.A.
- Fecha: 08/10/2024
- Ámbito geográfico: Argentina
- Divisa: ARS
- Costes indirectos: 3 %
- Gastos generales: 13 %
- Beneficio industrial: 6 %
- IVA: 21 %

## I Instalaciones

### IO Contra incendios

#### IOB Sistemas de abastecimiento de agua

**IOB025** Ud Válvula.
Válvula de compuerta de husillo ascendente y cierre elástico, unión con bridas, de 2" de diámetro, PN=16 bar, formada por cuerpo, disco en cuña y volante de fundición dúctil y husillo de acero inoxidable.
Incluye: Montaje, conexionado y comprobación de su correcto funcionamiento.
Criterio de cómputo de proyecto: Número de unidades previstas, según documentación gráfica de Proyecto.
Criterio de cómputo de obra: Se medirá el número de unidades realmente ejecutadas según especificaciones de Proyecto.

| Código | Ud | Descripción | Rendimiento | Precio | Importe |
|---|---|---|---|---|---|
| mt41svc008a | Ud | Válvula de compuerta de husillo ascendente y cierre elástico, unión con bridas, de 2" de diámetro, PN=16 bar, formada por cuerpo, disco en cuña y volante de fundición dúctil y husillo de acero inoxidable. (material) | 1 | 232830.03 | 232830.030 |
| mo008 | h | Oficial plomero. (mano de obra) | 0.216 | 33423.53 | 7219.482 |
| mo107 | h | Medio oficial plomero. (mano de obra) | 0.216 | 24268.44 | 5241.983 |
| % | % | Herramientas | 2 % | 245291.495 | 4905.830 |
|  |  | Costes directos |  |  | 250197.325 |

## Recursos

**mt41svc008a** Ud Válvula de compuerta de husillo ascendente y cierre elástico
Datos técnicos: Coste energético 305.169 MJ; Emisión de CO2 25.739 kg
Residuos:
- embalaje: re150101 Envases de papel y cartón. (componente de residuo); rendimiento 0.083 kg; Código LER 15 01 01; Masa del elemento 1 kg; Volumen 0.001333 m3
