# Protección pasiva contra incendios de estructura metálica, con pintura intumescente

- Propiedad del archivo: CYPE Ingenieros S.A.
- Formato: FIEBDC-3/2016
- Programa: Generador de precios de la construcción. CYPE Ingenieros, S.A.
- Fecha: 16/05/2024
- Ámbito geográfico: Argentina
- Divisa: ARS
- Costes indirectos: 3 %
- Gastos generales: 13 %
- Beneficio industrial: 6 %
- IVA: 21 %

## I Instalaciones

### IO Contra incendios

#### IOR Protección pasiva contra incendios: estructuras

**IOR040** m² Protección pasiva contra incendios de estructura metálica, con pintura intumescente.
Protección pasiva contra incendios de estructura metálica, mediante la aplicación de pintura intumescente, en emulsión acuosa monocomponente, color blanco, acabado mate liso, hasta formar un espesor mínimo de película seca de 299 micras y conseguir una resistencia al fuego de 15 minutos.
Incluye: Preparación y limpieza de la superficie soporte. Aplicación de las manos de acabado.
Criterio de cómputo de proyecto: Superficie resultante del desarrollo de los perfiles metálicos que componen la estructura, según documentación gráfica de Proyecto.
Criterio de cómputo de obra: Se medirá la superficie realmente ejecutada según especificaciones de Proyecto, resultante del desarrollo de los perfiles metálicos que componen la estructura.

| Código | Ud | Descripción | Rendimiento | Precio | Importe |
|---|---|---|---|---|---|
| mt27pwj010a | kg | Pintura intumescente, en emulsión acuosa monocomponente, color blanco, acabado mate liso, para aplicar con pistola de alta presión o con brocha. (material) | 0.658 | 178.53 | 117.473 |
| mo038 | h | Oficial pintor. (mano de obra) | 0.14 | 11912.66 | 1667.772 |
| mo076 | h | Medio oficial pintor. (mano de obra) | 0.14 | 8905.02 | 1246.703 |
| % | % | Herramientas | 2 % | 3031.948 | 60.639 |
|  |  | Costes directos |  |  | 3092.587 |

Residuos:
- colocación: mt27pwj010a; factor de residuo 0.0275

## Recursos

**mt27pwj010a** kg Pintura intumescente
Datos técnicos: Coste energético 45.025 MJ; Emisión de CO2 2.346 kg; Código LER 08 01 11; Masa del elemento 1 kg; Volumen 0.001111 m3
Residuos:
- embalaje: re150104 Envases metálicos. (componente de residuo); rendimiento 0.09 kg; Código LER 15 01 04; Masa del elemento 1 kg; Volumen 0.001667 m3
