# Atenuador de presión de aire positiva

- Propiedad del archivo: CYPE Ingenieros S.A.
- Formato: FIEBDC-3/2016
- Programa: Generador de precios de la construcción. CYPE Ingenieros, S.A.
- Fecha: 08/10/2024
- Ámbito geográfico: Argentina
- Divisa: ARS
- Costes indirectos: 3 %
- Gastos generales: 13 %
- Beneficio industrial: 6 %
- IVA: 21 %

## I Instalaciones

### IS Evacuación de aguas

#### ISB Bajantes

**ISB045** Ud Atenuador de presión de aire positiva.
Atenuador de presión de aire positiva de PVC, de 110 mm de diámetro y 3785 litros de capacidad, apto para temperaturas desde -20 hasta 60°C, clasificación Al, con junta elástica, conectado a la bajante.
Incluye: Replanteo. Montaje y conexionado.
Criterio de cómputo de proyecto: Número de unidades previstas, según documentación gráfica de Proyecto.
Criterio de cómputo de obra: Se medirá el número de unidades realmente ejecutadas según especificaciones de Proyecto.

| Código | Ud | Descripción | Rendimiento | Precio | Importe |
|---|---|---|---|---|---|
| mt36vpj040e | Ud | Atenuador de presión de aire positiva de PVC, de 110 mm de diámetro y 3785 litros de capacidad, apto para temperaturas desde -20 hasta 60°C, clasificación Al, con junta elástica. (material) | 1 | 13637.04 | 13637.040 |
| mo008 | h | Oficial plomero. (mano de obra) | 0.27 | 33423.53 | 9024.353 |
| mo107 | h | Medio oficial plomero. (mano de obra) | 0.27 | 24268.44 | 6552.479 |
| % | % | Herramientas | 2 % | 29213.872 | 584.277 |
|  |  | Costes directos |  |  | 29798.149 |
