# Montacargas

- Propiedad del archivo: CYPE Ingenieros S.A.
- Formato: FIEBDC-3/2016
- Programa: Generador de precios de la construcción. CYPE Ingenieros, S.A.
- Fecha: 30/05/2025
- Ámbito geográfico: Argentina
- Divisa: ARS
- Costes indirectos: 3 %
- Gastos generales: 13 %
- Beneficio industrial: 6 %
- IVA: 21 %

## I Instalaciones

### IT Transporte

#### ITC Montacargas

**ITC010** Ud Montacargas.
Montacargas hidráulico para 100 kg, de 3 detenidas (9 m), con guías y un pistón. Totalmente montado, conexionado y probado.
Incluye: Replanteo. Instalación del montacargas. Conexionado con la red eléctrica.
Criterio de cómputo de proyecto: Número de unidades previstas, según documentación gráfica de Proyecto.
Criterio de cómputo de obra: Se medirá el número de unidades realmente ejecutadas según especificaciones de Proyecto.

| Código | Ud | Descripción | Rendimiento | Precio | Importe |
|---|---|---|---|---|---|
| mt39mch010bg | Ud | Montacargas hidráulico para 100 kg, de 3 detenidas (9 m), con guías y un pistón. (material) | 1 | 14095707.050000001 | 14095707.050 |
| mo016 | h | Oficial instalador de equipos de elevación. (mano de obra) | 37.237 | 34893.33 | 1299322.929 |
| mo085 | h | Medio oficial instalador de equipos de elevación. (mano de obra) | 37.237 | 25332.66 | 943312.260 |
| % | % | Herramientas | 2 % | 16338342.239 | 326766.845 |
|  |  | Costes directos |  |  | 16665109.084 |
