# Montacargas

- Propiedad del archivo: CYPE Ingenieros S.A.
- Formato: FIEBDC-3/2016
- Programa: Generador de precios de la construcción. CYPE Ingenieros, S.A.
- Fecha: 29/01/2025
- Ámbito geográfico: Argentina
- Divisa: ARS
- Costes indirectos: 3 %
- Gastos generales: 13 %
- Beneficio industrial: 6 %
- IVA: 21 %

## I Instalaciones

### IT Transporte

#### ITC Montacargas

**ITC010** Ud Montacargas.
Montacargas hidráulico para 100 kg, de 6 detenidas (9 m), con guías y un pistón. Totalmente montado, conexionado y probado.
Incluye: Replanteo. Instalación del montacargas. Conexionado con la red eléctrica.
Criterio de cómputo de proyecto: Número de unidades previstas, según documentación gráfica de Proyecto.
Criterio de cómputo de obra: Se medirá el número de unidades realmente ejecutadas según especificaciones de Proyecto.

| Código | Ud | Descripción | Rendimiento | Precio | Importe |
|---|---|---|---|---|---|
| mt39mch010bj | Ud | Montacargas hidráulico para 100 kg, de 6 detenidas (9 m), con guías y un pistón. (material) | 1 | 20709818.43 | 20709818.430 |
| mo016 | h | Oficial instalador de equipos de elevación. (mano de obra) | 52.995 | 34893.33 | 1849172.023 |
| mo085 | h | Medio oficial instalador de equipos de elevación. (mano de obra) | 52.995 | 25332.66 | 1342504.317 |
| % | % | Herramientas | 2 % | 23901494.770 | 478029.895 |
|  |  | Costes directos |  |  | 24379524.665 |
