# Montacargas

- Propiedad del archivo: CYPE Ingenieros S.A.
- Formato: FIEBDC-3/2016
- Programa: Generador de precios de la construcción. CYPE Ingenieros, S.A.
- Fecha: 29/01/2025
- Ámbito geográfico: Argentina
- Divisa: ARS
- Costes indirectos: 3 %
- Gastos generales: 13 %
- Beneficio industrial: 6 %
- IVA: 21 %

## I Instalaciones

### IT Transporte

#### ITC Montacargas

**ITC010** Ud Montacargas.
Montacargas hidráulico para 1500 kg, de 3 detenidas (6 m), de 2x2 m de plataforma, con guías y un pistón. Totalmente montado, conexionado y probado.
Incluye: Replanteo. Instalación del montacargas. Conexionado con la red eléctrica.
Criterio de cómputo de proyecto: Número de unidades previstas, según documentación gráfica de Proyecto.
Criterio de cómputo de obra: Se medirá el número de unidades realmente ejecutadas según especificaciones de Proyecto.

| Código | Ud | Descripción | Rendimiento | Precio | Importe |
|---|---|---|---|---|---|
| mt39mch010fb | Ud | Montacargas hidráulico para 1500 kg, de 3 detenidas (6 m), de 2x2 m de plataforma, con guías y un pistón. (material) | 1 | 21154452.77 | 21154452.770 |
| mo016 | h | Oficial instalador de equipos de elevación. (mano de obra) | 55.909 | 34893.33 | 1950851.187 |
| mo085 | h | Medio oficial instalador de equipos de elevación. (mano de obra) | 55.909 | 25332.66 | 1416323.688 |
| % | % | Herramientas | 2 % | 24521627.645 | 490432.553 |
|  |  | Costes directos |  |  | 25012060.198 |
