# Caja de extracción

- Propiedad del archivo: CYPE Ingenieros S.A.
- Formato: FIEBDC-3/2016
- Programa: Generador de precios de la construcción. CYPE Ingenieros, S.A.
- Fecha: 16/05/2024
- Ámbito geográfico: Argentina
- Divisa: ARS
- Costes indirectos: 3 %
- Gastos generales: 13 %
- Beneficio industrial: 6 %
- IVA: 21 %

## I Instalaciones

### IV Ventilación

#### IVM Ventilación mecánica

**IVM032** Ud Caja de extracción.
Caja de extracción compuesta por ventilador centrífugo, con rodete de álabes hacia delante, motor de tres velocidades para alimentación monofásica a 230 V y 50 Hz de frecuencia, con protección térmica, carcasa exterior de acero galvanizado en caliente, interruptor on/off y presostato, de potencia nominal 50 W, caudal máximo 500 m³/h, nivel de presión sonora 40 dBA, con boca de entrada lateral para conexión a conducto de extracción de 200 mm de diámetro y boca de salida lateral de 200 mm de diámetro; instalación en el extremo exterior del conducto de extracción (boca de expulsión). Incluso accesorios y elementos de fijación.
Incluye: Replanteo. Colocación y fijación. Conexionado y comprobación de su correcto funcionamiento.
Criterio de cómputo de proyecto: Número de unidades previstas, según documentación gráfica de Proyecto.
Criterio de cómputo de obra: Se medirá el número de unidades realmente ejecutadas según especificaciones de Proyecto.

| Código | Ud | Descripción | Rendimiento | Precio | Importe |
|---|---|---|---|---|---|
| mt42svs300aa | Ud | Caja de extracción compuesta por ventilador centrífugo, con rodete de álabes hacia delante, motor de tres velocidades para alimentación monofásica a 230 V y 50 Hz de frecuencia, con protección térmica, carcasa exterior de acero galvanizado en caliente, interruptor on/off y presostato, de potencia nominal 50 W, caudal máximo 500 m³/h, nivel de presión sonora 40 dBA, con boca de entrada lateral para conexión a conducto de extracción de 200 mm de diámetro y boca de salida lateral de 200 mm de diámetro. (material) | 1 | 412159.63 | 412159.630 |
| mt42svs910a | Ud | Accesorios y elementos de fijación de caja de extracción. (material) | 1 | 22815.86 | 22815.860 |
| mo011 | h | Oficial montador. (mano de obra) | 0.13 | 12241.03 | 1591.334 |
| mo080 | h | Medio oficial montador. (mano de obra) | 0.13 | 8905.02 | 1157.653 |
| % | % | Herramientas | 2 % | 437724.477 | 8754.490 |
|  |  | Costes directos |  |  | 446478.967 |

## Recursos

**mt42svs300aa** Ud Caja de extracción compuesta por ventilador centrífugo
Datos técnicos: Coste energético 1304.471 MJ; Emisión de CO2 111.398 kg
Residuos:
- embalaje: re150101 Envases de papel y cartón. (componente de residuo); rendimiento 1.584 kg; Código LER 15 01 01; Masa del elemento 1 kg; Volumen 0.001333 m3
