# Puerta corrediza para garaje, de acero galvanizado

- Propiedad del archivo: CYPE Ingenieros S.A.
- Formato: FIEBDC-3/2016
- Programa: Generador de precios de la construcción. CYPE Ingenieros, S.A.
- Fecha: 16/05/2024
- Ámbito geográfico: Argentina
- Divisa: ARS
- Costes indirectos: 3 %
- Gastos generales: 13 %
- Beneficio industrial: 6 %
- IVA: 21 %

## L Carpintería, placares, herrería, vidrios y protecciones solares

### LG Portones de garaje

#### LGA De acero

**LGA020** Ud Puerta corrediza para garaje, de acero galvanizado.
Puerta corrediza suspendida de una hoja para garaje, formada por chapa plegada de acero galvanizado de textura en relieve, con cuarterones, 250x200 cm, con apertura manual.
Incluye: Colocación y fijación de los perfiles guía. Instalación de la portón de garaje. Montaje del sistema de apertura. Montaje del sistema de accionamiento. Repaso y engrase de mecanismos y guías.
Criterio de cómputo de proyecto: Número de unidades previstas, según documentación gráfica de Proyecto.
Criterio de cómputo de obra: Se medirá el número de unidades realmente ejecutadas según especificaciones de Proyecto.

| Código | Ud | Descripción | Rendimiento | Precio | Importe |
|---|---|---|---|---|---|
| mt26pgc010y | Ud | Puerta corrediza suspendida de una hoja para garaje, formada por chapa plegada de acero galvanizado de textura en relieve, con cuarterones, 250x200 cm, sistema de desplazamiento colgado, con guía inferior, topes, cubreguía, tiradores, pasadores, cerradura de contacto, elementos de fijación a obra y demás accesorios necesarios. (material) | 1 | 20315.84 | 20315.840 |
| mo020 | h | Oficial albañil especializado en trabajos de mampostería. (mano de obra) | 0.324 | 11912.66 | 3859.702 |
| mo113 | h | Ayudante de albañil especializado en trabajos de mampostería. (mano de obra) | 0.324 | 8579.62 | 2779.797 |
| mo018 | h | Oficial herrero. (mano de obra) | 0.756 | 12068.76 | 9123.983 |
| mo059 | h | Medio oficial herrero. (mano de obra) | 0.756 | 8921.96 | 6745.002 |
| % | % | Herramientas | 2 % | 42824.324 | 856.486 |
|  |  | Costes directos |  |  | 43680.810 |

## Recursos

**mt26pgc010y** Ud Puerta corrediza suspendida de una hoja para garaje
Datos técnicos: Coste energético 35.329 MJ; Emisión de CO2 1.683 kg
Residuos:
- embalaje: re170203 Plástico. (componente de residuo); rendimiento 0.233 kg; Código LER 17 02 03; Masa del elemento 1 kg; Volumen 0.001667 m3
- embalaje: re170604 Materiales de aislamiento distintos de los especificados en los códigos 17 06 01 y 17 06 03. (componente de residuo); rendimiento 0.242 kg; Código LER 17 06 04; Masa del elemento 1 kg; Volumen 0.001667 m3
