# Puerta corrediza para garaje, de acero galvanizado

- Propiedad del archivo: CYPE Ingenieros S.A.
- Formato: FIEBDC-3/2016
- Programa: Generador de precios de la construcción. CYPE Ingenieros, S.A.
- Fecha: 16/05/2024
- Ámbito geográfico: Argentina
- Divisa: ARS
- Costes indirectos: 3 %
- Gastos generales: 13 %
- Beneficio industrial: 6 %
- IVA: 21 %

## L Carpintería, placares, herrería, vidrios y protecciones solares

### LG Portones de garaje

#### LGA De acero

**LGA020** Ud Puerta corrediza para garaje, de acero galvanizado.
Puerta corrediza suspendida de una hoja para garaje, formada por chapa plegada de acero galvanizado de textura acanalada, 300x225 cm, con acabado plastificado con PVC (imitación madera), con apertura automática. Incluso material de conexionado eléctrico y equipo de automatismo recibido a obra para apertura y cierre automático de puerta.
Incluye: Colocación y fijación de los perfiles guía. Instalación de la portón de garaje. Montaje del sistema de apertura. Montaje del sistema de accionamiento. Conexionado eléctrico. Repaso y engrase de mecanismos y guías. Puesta en marcha.
Criterio de cómputo de proyecto: Número de unidades previstas, según documentación gráfica de Proyecto.
Criterio de cómputo de obra: Se medirá el número de unidades realmente ejecutadas según especificaciones de Proyecto.

| Código | Ud | Descripción | Rendimiento | Precio | Importe |
|---|---|---|---|---|---|
| mt26pgc010q | Ud | Puerta corrediza suspendida de una hoja para garaje, formada por chapa plegada de acero galvanizado de textura acanalada, 300x225 cm, con acabado plastificado con PVC (imitación madera), sistema de desplazamiento colgado, con guía inferior, topes, cubreguía, tiradores, pasadores, cerradura de contacto, elementos de fijación a obra y demás accesorios necesarios. (material) | 1 | 22778.12 | 22778.120 |
| mt26egm010hd | Ud | Equipo de motorización para apertura y cierre automático, para portón de garaje corrediza de hasta 1000 kg de peso. (material) | 1 | 6640.45 | 6640.450 |
| mt26egm012 | Ud | Accesorios (cerradura, pulsador, emisor, receptor y fotocélula) para automatización de portón de garaje. (material) | 1 | 3750.63 | 3750.630 |
| mo020 | h | Oficial albañil especializado en trabajos de mampostería. (mano de obra) | 0.599 | 11912.66 | 7135.683 |
| mo113 | h | Ayudante de albañil especializado en trabajos de mampostería. (mano de obra) | 0.599 | 8579.62 | 5139.192 |
| mo018 | h | Oficial herrero. (mano de obra) | 1.398 | 12068.76 | 16872.126 |
| mo059 | h | Medio oficial herrero. (mano de obra) | 1.398 | 8921.96 | 12472.900 |
| mo003 | h | Oficial electricista. (mano de obra) | 5.397 | 12241.03 | 66064.839 |
| % | % | Herramientas | 2 % | 140853.940 | 2817.079 |
|  |  | Costes directos |  |  | 143671.019 |

## Recursos

**mt26pgc010q** Ud Puerta corrediza suspendida de una hoja para garaje
Datos técnicos: Coste energético 35.908 MJ; Emisión de CO2 1.711 kg
Residuos:
- embalaje: re170203 Plástico. (componente de residuo); rendimiento 0.237 kg; Código LER 17 02 03; Masa del elemento 1 kg; Volumen 0.001667 m3
- embalaje: re170604 Materiales de aislamiento distintos de los especificados en los códigos 17 06 01 y 17 06 03. (componente de residuo); rendimiento 0.246 kg; Código LER 17 06 04; Masa del elemento 1 kg; Volumen 0.001667 m3
