# Guía para estacionamiento de camión, de caño de acero galvanizado

- Propiedad del archivo: CYPE Ingenieros S.A.
- Formato: FIEBDC-3/2016
- Programa: Generador de precios de la construcción. CYPE Ingenieros, S.A.
- Fecha: 16/05/2024
- Ámbito geográfico: Argentina
- Divisa: ARS
- Costes indirectos: 3 %
- Gastos generales: 13 %
- Beneficio industrial: 6 %
- IVA: 21 %

## L Carpintería, placares, herrería, vidrios y protecciones solares

### LM Equipamiento para muelles de carga y descarga

#### LMC Complementos de acoplamiento y seguridad

**LMC010** Ud Guía para estacionamiento de camión, de caño de acero galvanizado.
Guía recta para estacionamiento de camión, de caño de acero galvanizado, de 1500 mm de longitud, fijada mediante anclaje mecánico por atornillado. Incluso placas de anclaje para fijación mediante atornillado al soporte con tornillos de acero.
Incluye: Replanteo. Colocación y fijación de la guía para estacionamiento de camión.
Criterio de cómputo de proyecto: Número de unidades previstas, según documentación gráfica de Proyecto.
Criterio de cómputo de obra: Se medirá el número de unidades realmente ejecutadas según especificaciones de Proyecto.

| Código | Ud | Descripción | Rendimiento | Precio | Importe |
|---|---|---|---|---|---|
| mt26amc030a | Ud | Guía recta para estacionamiento de camión, de caño de acero galvanizado, de 1500 mm de longitud, para facilitar el posicionamiento de los vehículos durante las maniobras de acoplamiento al abrigo. Incluso placas de anclaje. (material) | 1 | 4797.78 | 4797.780 |
| mt26aaa035a | Ud | Anclaje mecánico tipo tornillo de cabeza avellanada con estrella interior de seis puntas para llave Torx, de acero galvanizado. (material) | 8 | 15.37 | 122.960 |
| mo011 | h | Oficial montador. (mano de obra) | 6.476 | 12241.03 | 79272.910 |
| mo080 | h | Medio oficial montador. (mano de obra) | 6.476 | 8905.02 | 57668.910 |
| % | % | Herramientas | 2 % | 141862.560 | 2837.251 |
|  |  | Costes directos |  |  | 144699.811 |

Residuos:
- colocación: mt26aaa035a; factor de residuo 0.0187931

## Recursos

**mt26aaa035a** Ud Anclaje mecánico tipo tornillo de cabeza avellanada con estrella interior de seis puntas para llave Torx
Datos técnicos: Coste energético 3.150 MJ; Emisión de CO2 0.194 kg; Código LER 17 04 05; Masa del elemento 0.029 kg; Volumen 0.000014 m3
Residuos:
- embalaje: re170203 Plástico. (componente de residuo); rendimiento 0.025 kg; Código LER 17 02 03; Masa del elemento 1 kg; Volumen 0.001667 m3
