# Guía para estacionamiento de camión, de caño de acero galvanizado

- Propiedad del archivo: CYPE Ingenieros S.A.
- Formato: FIEBDC-3/2016
- Programa: Generador de precios de la construcción. CYPE Ingenieros, S.A.
- Fecha: 16/05/2024
- Ámbito geográfico: Argentina
- Divisa: ARS
- Costes indirectos: 3 %
- Gastos generales: 13 %
- Beneficio industrial: 6 %
- IVA: 21 %

## L Carpintería, placares, herrería, vidrios y protecciones solares

### LM Equipamiento para muelles de carga y descarga

#### LMC Complementos de acoplamiento y seguridad

**LMC010** Ud Guía para estacionamiento de camión, de caño de acero galvanizado.
Guía curva para estacionamiento de camión, de caño de acero galvanizado, de 2500 mm de longitud, fijada mediante anclaje químico con varilla roscada. Incluso placas de anclaje para fijación mediante anclaje químico al soporte con varillas roscadas y resina.
Incluye: Replanteo. Colocación y fijación de la guía para estacionamiento de camión.
Criterio de cómputo de proyecto: Número de unidades previstas, según documentación gráfica de Proyecto.
Criterio de cómputo de obra: Se medirá el número de unidades realmente ejecutadas según especificaciones de Proyecto.

| Código | Ud | Descripción | Rendimiento | Precio | Importe |
|---|---|---|---|---|---|
| mt26amc030b | Ud | Guía curva para estacionamiento de camión, de caño de acero galvanizado, de 2500 mm de longitud, para facilitar el posicionamiento de los vehículos durante las maniobras de acoplamiento al abrigo. Incluso placas de anclaje. (material) | 1 | 3198.49 | 3198.490 |
| mt26aaq010b | Ud | Anclaje químico compuesto por resina y varilla roscada de acero galvanizado calidad 5.8, según ISO 898-1; con tuerca y arandela, de 10 mm de diámetro. (material) | 8 | 43.04 | 344.320 |
| mo011 | h | Oficial montador. (mano de obra) | 6.476 | 12241.03 | 79272.910 |
| mo080 | h | Medio oficial montador. (mano de obra) | 6.476 | 8905.02 | 57668.910 |
| % | % | Herramientas | 2 % | 140484.630 | 2809.693 |
|  |  | Costes directos |  |  | 143294.323 |

Residuos:
- colocación: mt26aaq010b; factor de residuo 0.00359231

## Recursos

**mt26aaq010b** Ud Anclaje químico compuesto por resina y varilla roscada de acero galvanizado calidad 5.8
Datos técnicos: Coste energético 6.581 MJ; Emisión de CO2 0.378 kg; Código LER 17 09 04; Masa del elemento 0.13 kg; Volumen 0.000087 m3
Residuos:
- embalaje: re150101 Envases de papel y cartón. (componente de residuo); rendimiento 0.001 kg; Código LER 15 01 01; Masa del elemento 1 kg; Volumen 0.001333 m3
- embalaje: re170203 Plástico. (componente de residuo); rendimiento 0.001 kg; Código LER 17 02 03; Masa del elemento 1 kg; Volumen 0.001667 m3
