# Puerta de registro para instalaciones, de aluminio

- Propiedad del archivo: CYPE Ingenieros S.A.
- Formato: FIEBDC-3/2016
- Programa: Generador de precios de la construcción. CYPE Ingenieros, S.A.
- Fecha: 16/05/2024
- Ámbito geográfico: Argentina
- Divisa: ARS
- Costes indirectos: 3 %
- Gastos generales: 13 %
- Beneficio industrial: 6 %
- IVA: 21 %

## L Carpintería, placares, herrería, vidrios y protecciones solares

### LR Puertas de registro para instalaciones

#### LRL De aluminio

**LRL010** m² Puerta de registro para instalaciones, de aluminio.
Puerta de registro para instalaciones, de tres o más hojas, de aluminio lacado color, formada por chapa opaca de 1,5 mm de espesor en las hojas y perfiles extrusionados de 40x40 cm de sección en el marco, con marca de calidad QUALICOAT. Incluso herrajes de colgar y de cierre, tornillería de acero inoxidable, garras de fijación, cerradura triangular, rejillas de ventilación y silicona neutra para el sellado de las juntas perimetrales.
Incluye: Marcado de puntos de fijación y aplomado del marco. Fijación del marco al paramento. Sellado de juntas. Colocación de la puerta de registro. Colocación de herrajes de cierre y accesorios.
Criterio de cómputo de proyecto: Superficie del hueco a cerrar, medida según documentación gráfica de Proyecto.
Criterio de cómputo de obra: Se medirá, con las dimensiones del hueco, la superficie realmente ejecutada según especificaciones de Proyecto.

| Código | Ud | Descripción | Rendimiento | Precio | Importe |
|---|---|---|---|---|---|
| mt25pfb011p | m² | Puerta de registro para instalaciones, de tres o más hojas, de aluminio lacado color, formada por chapa opaca de 1,5 mm de espesor en las hojas y perfiles extrusionados de 40x40 cm de sección en el marco, con marca de calidad QUALICOAT, incluso herrajes de colgar y de cierre, tornillería de acero inoxidable, garras de fijación, cerradura triangular, rejillas de ventilación y silicona neutra para el sellado de las juntas perimetrales. (material) | 1 | 1060.63 | 1060.630 |
| mt22www050b | Ud | Cartucho de 300 ml de silicona neutra oxímica, de elasticidad permanente y curado rápido, color gris, rango de temperatura de trabajo de -60 a 150°C, con resistencia a los rayos UV, dureza Shore A aproximada de 22, según ISO 868 y elongación a rotura >= 800%, según ISO 8339. (material) | 0.16 | 58.16 | 9.306 |
| mo020 | h | Oficial albañil especializado en trabajos de mampostería. (mano de obra) | 0.183 | 11912.66 | 2180.017 |
| mo077 | h | Medio oficial albañil especializado en trabajos de mampostería. (mano de obra) | 0.183 | 8905.02 | 1629.619 |
| % | % | Herramientas | 2 % | 4879.572 | 97.591 |
|  |  | Costes directos |  |  | 4977.163 |

Residuos:
- colocación: mt22www050b; factor de residuo 0.06

## Recursos

**mt25pfb011p** m² Puerta de registro para instalaciones
Datos técnicos: Coste energético 2397.117 MJ; Emisión de CO2 169.443 kg
Residuos:
- embalaje: re150101 Envases de papel y cartón. (componente de residuo); rendimiento 0.11 kg; Código LER 15 01 01; Masa del elemento 1 kg; Volumen 0.001333 m3
- embalaje: re170201 Madera. (componente de residuo); rendimiento 0.062 kg; Código LER 17 02 01; Masa del elemento 1 kg; Volumen 0.000909 m3
- embalaje: re170203 Plástico. (componente de residuo); rendimiento 0.075 kg; Código LER 17 02 03; Masa del elemento 1 kg; Volumen 0.001667 m3
- embalaje: re170604 Materiales de aislamiento distintos de los especificados en los códigos 17 06 01 y 17 06 03. (componente de residuo); rendimiento 0.015 kg; Código LER 17 06 04; Masa del elemento 1 kg; Volumen 0.001667 m3

**mt22www050b** Ud Cartucho de 300 ml de silicona neutra oxímica
Datos técnicos: Coste energético 72.640 MJ; Emisión de CO2 3.072 kg; Código LER 17 09 04; Masa del elemento 0.366 kg; Volumen 0.000244 m3
Residuos:
- embalaje: re170203 Plástico; rendimiento 0.1 kg
