# Aislamiento térmico por el exterior de muros en contacto con el terreno, con vidrio celular

- Propiedad del archivo: CYPE Ingenieros S.A.
- Formato: FIEBDC-3/2016
- Programa: Generador de precios de la construcción. CYPE Ingenieros, S.A.
- Fecha: 16/05/2024
- Ámbito geográfico: Argentina
- Divisa: ARS
- Costes indirectos: 3 %
- Gastos generales: 13 %
- Beneficio industrial: 6 %
- IVA: 21 %

## N Aislamientos e impermeabilizaciones

### NA Aislamientos térmicos

#### NAB Muros en contacto con el terreno

**NAB020** m² Aislamiento térmico por el exterior de muros en contacto con el terreno, con vidrio celular.
Aislamiento térmico por el exterior de muros en contacto con el terreno, formado por panel de vidrio celular, revestido con una lámina de fibra de vidrio y una lámina de polietileno en cada cara, de 1200x600 mm y 70 mm de espesor, resistencia a compresión >= 1600 kPa, resistencia térmica 0,71 m²K/W, conductividad térmica 0,5 W/(mK) y Euroclase A1 de reacción al fuego, colocado a tope y fijado sobre el trasdós del muro con adhesivo bituminoso, formado por una disolución de betún asfáltico modificado y cargas minerales en base solvente, de aplicación en frío con un rendimiento de 1,75 kg/m²; preparado para recibir la impermeabilización y el relleno con material de drenaje. Incluso adhesivo bituminoso para sellado de juntas y perfil de chapa curvada, para remate y protección de los bordes de los paneles de aislamiento térmico.
Incluye: Limpieza y preparación de la superficie soporte. Aplicación del adhesivo. Replanteo y corte del aislamiento. Colocación del aislamiento. Fijación del aislamiento. Sellado de juntas. Colocación del perfil de remate.
Criterio de cómputo de proyecto: Superficie medida según documentación gráfica de Proyecto.
Criterio de cómputo de obra: Se medirá la superficie realmente ejecutada según especificaciones de Proyecto.

| Código | Ud | Descripción | Rendimiento | Precio | Importe |
|---|---|---|---|---|---|
| mt14adg010a | kg | Adhesivo bituminoso, formado por una disolución de betún asfáltico modificado y cargas minerales en base solvente, de aplicación en frío. (material) | 1.75 | 5273.66 | 9228.905 |
| mt16pvi030hc | m² | Panel de vidrio celular, revestido con una lámina de fibra de vidrio y una lámina de polietileno en cada cara, de 1200x600 mm y 70 mm de espesor, resistencia a compresión >= 1600 kPa, resistencia térmica 0,71 m²K/W, conductividad térmica 0,5 W/(mK) y Euroclase A1 de reacción al fuego; para colocar sobre hormigón. (material) | 1.05 | 31384.83 | 32954.072 |
| mt16aaa100 | m | Perfil de chapa curvada de acero prelacado, de 0,6 mm de espesor y 15 mm de ancho, para remate y protección de los bordes de los paneles de aislamiento térmico. (material) | 0.33 | 512.6 | 169.158 |
| mo054 | h | Oficial montador de aislantes. (mano de obra) | 0.237 | 12241.03 | 2901.124 |
| mo101 | h | Medio oficial montador de aislantes. (mano de obra) | 0.237 | 8905.02 | 2110.490 |
| % | % | Herramientas | 2 % | 47363.749 | 947.275 |
|  |  | Costes directos |  |  | 48311.024 |

Residuos:
- colocación: mt14adg010a; factor de residuo 0.007
- colocación: mt16pvi030hc; factor de residuo 0.03
- colocación: mt16aaa100; factor de residuo 0.02

## Recursos

**mt14adg010a** kg Adhesivo bituminoso
Datos técnicos: Coste energético 3.024 MJ; Emisión de CO2 0.020 kg; Código LER 17 03 02; Masa del elemento 1 kg; Volumen 0.001 m3

**mt16pvi030hc** m² Panel de vidrio celular
Datos técnicos: Coste energético 427.144 MJ; Emisión de CO2 17.926 kg; Código LER 17 06 04; Masa del elemento 12.25 kg; Volumen 0.020417 m3
Residuos:
- embalaje: re170203 Plástico. (componente de residuo); rendimiento 0.034 kg; Código LER 17 02 03; Masa del elemento 1 kg; Volumen 0.001667 m3

**mt16aaa100** m Perfil de chapa curvada de acero prelacado
Datos técnicos: Coste energético 1.173 MJ; Emisión de CO2 0.060 kg; Código LER 17 04 05; Masa del elemento 0.07 kg; Volumen 0.000033 m3
Residuos:
- embalaje: re170203 Plástico; rendimiento 0.005 kg
