# Aislamiento acústico a ruido aéreo y de impacto bajo suelos de madera y laminados, con láminas de polietileno

- Propiedad del archivo: CYPE Ingenieros S.A.
- Formato: FIEBDC-3/2016
- Programa: Generador de precios de la construcción. CYPE Ingenieros, S.A.
- Fecha: 17/05/2024
- Ámbito geográfico: Argentina
- Divisa: ARS
- Costes indirectos: 3 %
- Gastos generales: 13 %
- Beneficio industrial: 6 %
- IVA: 21 %

## N Aislamientos e impermeabilizaciones

### NB Aislamientos acústicos

#### NBM Suelos de madera y laminados

**NBM020** m² Aislamiento acústico a ruido aéreo y de impacto bajo suelos de madera y laminados, con láminas de polietileno.
Aislamiento acústico a ruido aéreo y de impacto bajo suelos de madera y laminados, realizado con láminas de polietileno de alta densidad, de celdas cerradas y estancas, para aislamiento a ruido de impacto, revestidas por una de sus caras con un film de polietileno que actúa como barrera de vapor, de 2,5 mm de espesor, dispuestas a testa y desolidarización perimetral realizada con el mismo material aislante, preparado para recibir directamente el suelo de madera o laminado. Incluso cinta viscoelástica autoadhesiva, para sellado de juntas.
Criterio de valoración económica: El precio no incluye el suelo de madera o laminado.
Incluye: Limpieza y preparación de la superficie soporte. Colocación del aislamiento sobre la superficie soporte. Corte del aislamiento. Sellado de juntas y uniones.
Criterio de cómputo de proyecto: Superficie medida según documentación gráfica de Proyecto.
Criterio de cómputo de obra: Se medirá la superficie realmente ejecutada según especificaciones de Proyecto.

| Código | Ud | Descripción | Rendimiento | Precio | Importe |
|---|---|---|---|---|---|
| mt16pnc040a | m² | Lámina de polietileno de alta densidad, de celdas cerradas y estancas, para aislamiento a ruido de impacto, revestida por una de sus caras con un film de polietileno que actúa como barrera de vapor, de 2,5 mm de espesor; proporcionando una reducción del nivel global de presión de ruido de impactos de 17 dB y 6 m de espesor de aire equivalente frente a la difusión de vapor de agua. (material) | 1.22 | 393.81 | 480.448 |
| mt16pnc010a | m | Cinta viscoelástica autoadhesiva, con autoprotección de aluminio, de 50 mm de ancho y de 1,5 mm de espesor, para sellado de juntas. (material) | 0.4 | 326.18 | 130.472 |
| mo054 | h | Oficial montador de aislantes. (mano de obra) | 0.108 | 12241.03 | 1322.031 |
| mo101 | h | Medio oficial montador de aislantes. (mano de obra) | 0.108 | 8905.02 | 961.742 |
| % | % | Herramientas | 2 % | 2894.693 | 57.894 |
|  |  | Costes directos |  |  | 2952.587 |

Residuos:
- colocación: mt16pnc040a; factor de residuo 0.06

## Recursos

**mt16pnc040a** m² Lámina de polietileno de alta densidad
Datos técnicos: Coste energético 26.307 MJ; Emisión de CO2 0.966 kg; Código LER 17 06 04; Masa del elemento 0.175 kg; Volumen 0.000292 m3
Residuos:
- embalaje: re170203 Plástico. (componente de residuo); rendimiento 0.024 kg; Código LER 17 02 03; Masa del elemento 1 kg; Volumen 0.001667 m3
