# Impermeabilización de platea de fundación. Sistema Sándwich "MBCC de Sika"

- Propiedad del archivo: CYPE Ingenieros S.A.
- Formato: FIEBDC-3/2016
- Programa: Generador de precios de la construcción. CYPE Ingenieros, S.A.
- Fecha: 16/05/2024
- Ámbito geográfico: Argentina
- Divisa: ARS
- Costes indirectos: 3 %
- Gastos generales: 13 %
- Beneficio industrial: 6 %
- IVA: 21 %

## N Aislamientos e impermeabilizaciones

### NI Impermeabilizaciones

#### NIC Fundaciones

**NIC016** m² Impermeabilización de platea de fundación. Sistema Sándwich "MBCC de Sika".
Impermeabilización de platea de fundación, sistema Sándwich "MBCC de Sika". IMPERMEABILIZACIÓN BAJO LA LOSA: aplicación de mortero impermeabilizante MasterSeal 501 "MBCC de Sika", en polvo, mediante espolvoreo manual, rendimiento: 1 kg/m², antes de proceder al colado, con la armadura de la losa ya montada, sobre el hormigón de limpieza previamente humedecido con agua. IMPERMEABILIZACIÓN SOBRE LA LOSA: aplicación de mortero impermeabilizante MasterSeal 501 "MBCC de Sika", en forma de lechada, mediante extendido con cepillo, rendimiento: 2 kg/m², en dos capas, sobre el hormigón ya fraguado.
Incluye: Limpieza. Humectación de la capa de hormigón de limpieza. Espolvoreo manual del mortero seco sobre la capa de hormigón de limpieza. Extendido de la lechada sobre la losa.
Criterio de cómputo de proyecto: Superficie medida según documentación gráfica de Proyecto.
Criterio de cómputo de obra: Se medirá la superficie realmente ejecutada según especificaciones de Proyecto.

| Código | Ud | Descripción | Rendimiento | Precio | Importe |
|---|---|---|---|---|---|
| mt08aaa010a | m³ | Agua. (material) | 0.005 | 19.03 | 0.095 |
| mt09bmr230d | kg | Mortero impermeabilizante MasterSeal 501 "MBCC de Sika", con resistencia a los sulfatos, alta resistencia a ciclos de congelamiento y deshielo y efecto protector frente a la carbonatación. (material) | 3 | 20.12 | 60.360 |
| mo032 | h | Oficial aplicador de productos impermeabilizantes. (mano de obra) | 0.086 | 11912.66 | 1024.489 |
| mo070 | h | Medio oficial aplicador de productos impermeabilizantes. (mano de obra) | 0.086 | 8905.02 | 765.832 |
| % | % | Herramientas | 2 % | 1850.776 | 37.016 |
|  |  | Costes directos |  |  | 1887.792 |

Residuos:
- colocación: mt09bmr230d; factor de residuo 0.0066

## Recursos

**mt08aaa010a** m³ Agua
Datos técnicos: Coste energético 60.000 MJ; Emisión de CO2 30.000 kg

**mt09bmr230d** kg Mortero impermeabilizante MasterSeal 501 "MBCC de Sika"
Datos técnicos: Coste energético 3.898 MJ; Emisión de CO2 0.362 kg; Código LER 17 01 01; Masa del elemento 1 kg; Volumen 0.000667 m3
Residuos:
- embalaje: re150101 Envases de papel y cartón. (componente de residuo); rendimiento 0.014 kg; Código LER 15 01 01; Masa del elemento 1 kg; Volumen 0.001333 m3
