# Impermeabilización de junta de construcción en contacto con el agua, con cinta de PVC-P

- Propiedad del archivo: CYPE Ingenieros S.A.
- Formato: FIEBDC-3/2016
- Programa: Generador de precios de la construcción. CYPE Ingenieros, S.A.
- Fecha: 08/10/2024
- Ámbito geográfico: Argentina
- Divisa: ARS
- Costes indirectos: 3 %
- Gastos generales: 13 %
- Beneficio industrial: 6 %
- IVA: 21 %

## N Aislamientos e impermeabilizaciones

### NI Impermeabilizaciones

#### NIJ Juntas

**NIJ112** m Impermeabilización de junta de construcción en contacto con el agua, con cinta de PVC-P.
Impermeabilización de junta de construcción, expuesta a presión hidrostática, temporal o permanente, con cinta de PVC-P, de 150 mm de ancho y 3 mm de espesor, color gris, colocada a tope, en el interior del elemento estructural, fijada con abrazaderas metálicas.
Incluye: Limpieza del soporte. Colocación de la cinta. Fijación mecánica de la cinta.
Criterio de cómputo de proyecto: Longitud medida según documentación gráfica de Proyecto.
Criterio de cómputo de obra: Se medirá la longitud realmente ejecutada según especificaciones de Proyecto.

| Código | Ud | Descripción | Rendimiento | Precio | Importe |
|---|---|---|---|---|---|
| mt15sjd100ab | m | Cinta de PVC-P, de 150 mm de ancho y 3 mm de espesor, color gris, para estanqueización de juntas de construcción interiores. (material) | 1.05 | 8153.63 | 8561.312 |
| mt15sjd115a | Ud | Abrazadera metálica. (material) | 4 | 567.51 | 2270.040 |
| mo032 | h | Oficial aplicador de productos impermeabilizantes. (mano de obra) | 0.108 | 32526.94 | 3512.910 |
| % | % | Herramientas | 2 % | 14344.262 | 286.885 |
|  |  | Costes directos |  |  | 14631.147 |

Residuos:
- colocación: mt15sjd100ab; factor de residuo 0.04
- colocación: mt15sjd115a Abrazadera metálica; factor de residuo 0.0188

## Recursos

**mt15sjd100ab** m Cinta de PVC-P, de 150 mm de ancho y 3 mm de espesor
Datos técnicos: Coste energético 28.000 MJ; Emisión de CO2 3.079 kg; Código LER 17 02 03; Masa del elemento 0.63 kg; Volumen 0.00105 m3
Residuos:
- embalaje: re170203 Plástico. (componente de residuo); rendimiento 0.001 kg; Código LER 17 02 03; Masa del elemento 1 kg; Volumen 0.001667 m3

**mt15sjd115a** Ud Abrazadera metálica
Datos técnicos: Coste energético 5.685 MJ; Emisión de CO2 0.453 kg; Código LER 17 04 05; Masa del elemento 0.13 kg; Volumen 0.000062 m3
Residuos:
- embalaje: re170203 Plástico; rendimiento 0.025 kg
