# Panel sándwich, para techo plano

- Propiedad del archivo: CYPE Ingenieros S.A.
- Formato: FIEBDC-3/2016
- Programa: Generador de precios de la construcción. CYPE Ingenieros, S.A.
- Fecha: 17/05/2024
- Ámbito geográfico: Argentina
- Divisa: ARS
- Costes indirectos: 3 %
- Gastos generales: 13 %
- Beneficio industrial: 6 %
- IVA: 21 %

## Q Techos

### QC Componentes de techos planos

#### QCN Paneles y tableros

**QCN010** m² Panel sándwich, para techo plano.
Panel sándwich machihembrado en las cuatro caras, compuesto de: cara exterior de placa de cemento reforzado con fibras, de 12 mm de espesor, núcleo aislante de espuma de poliestireno extruido de 60 mm de espesor y cara interior de placa de yeso reforzado con fibras, de 12 mm de espesor, de 2400x550 mm, transmitancia térmica 0,621 W/(m²K), Euroclase B-s1, d0 de reacción al fuego, fijado con tornillos autorroscantes de cabeza avellanada, de acero galvanizado, sobre estructura de madera, con una luz entre apoyos de 60 cm, para techo plano.
Incluye: Replanteo y corte de los paneles. Colocación y fijación del panel sándwich.
Criterio de cómputo de proyecto: Superficie medida según documentación gráfica de Proyecto.
Criterio de cómputo de obra: Se medirá la superficie realmente ejecutada según especificaciones de Proyecto.

| Código | Ud | Descripción | Rendimiento | Precio | Importe |
|---|---|---|---|---|---|
| mt13pst018ih | m² | Panel sándwich machihembrado en las cuatro caras, compuesto de: cara exterior de placa de cemento reforzado con fibras, de 12 mm de espesor, núcleo aislante de espuma de poliestireno extruido de 60 mm de espesor y cara interior de placa de yeso reforzado con fibras, de 12 mm de espesor, de 2400x550 mm, transmitancia térmica 0,621 W/(m²K), Euroclase B-s1, d0 de reacción al fuego. (material) | 1.05 | 736.08 | 772.884 |
| mt13pst100k | Ud | Tornillo autorroscante de cabeza avellanada, de acero galvanizado, de 6 mm de diámetro y 140 mm de longitud. (material) | 12 | 6.29 | 75.480 |
| mo054 | h | Oficial montador de aislantes. (mano de obra) | 0.194 | 12241.03 | 2374.760 |
| mo101 | h | Medio oficial montador de aislantes. (mano de obra) | 0.194 | 8905.02 | 1727.574 |
| % | % | Herramientas | 2 % | 4950.698 | 99.014 |
|  |  | Costes directos |  |  | 5049.712 |

Residuos:
- colocación: mt13pst018ih; factor de residuo 0.0152976
- colocación: mt13pst100k Tornillo autorroscante de cabeza avellanada, de acero galvanizado, de 6 mm de diámetro y 140 mm de longitud; factor de residuo 0.00344569

## Recursos

**mt13pst018ih** m² Panel sándwich machihembrado en las cuatro caras
Datos técnicos: Coste energético 2.538 MJ; Emisión de CO2 55.655 kg; Código LER 17 08 02; Masa del elemento 40.89 kg; Volumen 0.04089 m3
Residuos:
- embalaje: re170203 Plástico. (componente de residuo); rendimiento 0.009 kg; Código LER 17 02 03; Masa del elemento 1 kg; Volumen 0.001667 m3

**mt13pst100k** Ud Tornillo autorroscante de cabeza avellanada, de acero galvanizado, de 6 mm de diámetro y 140 mm de longitud
Datos técnicos: Coste energético 0.703 MJ; Emisión de CO2 0.071 kg; Código LER 17 04 05; Masa del elemento 0.0267 kg; Volumen 0.000013 m3
Residuos:
- embalaje: re150101 Envases de papel y cartón. (componente de residuo); rendimiento 0.001 kg; Código LER 15 01 01; Masa del elemento 1 kg; Volumen 0.001333 m3
