# Paneles de fibrocemento sin amianto, con aislamiento incorporado, para montaje de cobertura de tejas de hormigón

- Propiedad del archivo: CYPE Ingenieros S.A.
- Formato: FIEBDC-3/2016
- Programa: Generador de precios de la construcción. CYPE Ingenieros, S.A.
- Fecha: 17/05/2024
- Ámbito geográfico: Argentina
- Divisa: ARS
- Costes indirectos: 3 %
- Gastos generales: 13 %
- Beneficio industrial: 6 %
- IVA: 21 %

## Q Techos

### QU Componentes de techos inclinados y curvas

#### QUH De tejas de hormigón

**QUH011** m² Paneles de fibrocemento sin amianto, con aislamiento incorporado, para montaje de cobertura de tejas de hormigón.
Paneles, formados por placa ondulada de fibrocemento sin amianto, color arcilla, en la cara exterior, núcleo aislante de espuma de poliuretano y acabado interior superficial de madera como barrera antivapor; de 1520 mm de longitud, 1100 mm de ancho y 54 mm de espesor, colocadas con un superposición de la placa superior de 200 mm y fijadas mecánicamente a cualquier tipo de correa estructural, para montaje de cobertura de teja de hormigón de perfil árabe, en techo inclinado, con una pendiente mayor del 25%. Incluso accesorios de fijación de los paneles.
Criterio de valoración económica: El precio no incluye la cobertura de tejas.
Incluye: Replanteo. Corte de los paneles. Fijación de los paneles. Sellado de juntas.
Criterio de cómputo de proyecto: Superficie del faldón medida en verdadera magnitud, según documentación gráfica de Proyecto.
Criterio de cómputo de obra: Se medirá, en verdadera magnitud, la superficie realmente ejecutada según especificaciones de Proyecto.

| Código | Ud | Descripción | Rendimiento | Precio | Importe |
|---|---|---|---|---|---|
| mt13eur015k | Ud | Panel, formado por placa ondulada de fibrocemento sin amianto, color arcilla, en la cara exterior, núcleo aislante de espuma de poliuretano y acabado interior superficial de madera como barrera antivapor; de 1520 mm de longitud, 1100 mm de ancho y 54 mm de espesor. (material) | 0.758 | 710.55 | 538.597 |
| mt13eur100a | Ud | Kit de accesorios de fijación, para placas onduladas de fibrocemento sin amianto. (material) | 1 | 118.44 | 118.440 |
| mo051 | h | Oficial montador de cerramientos industriales. (mano de obra) | 0.173 | 12241.03 | 2117.698 |
| mo098 | h | Medio oficial montador de cerramientos industriales. (mano de obra) | 0.173 | 8905.02 | 1540.568 |
| % | % | Herramientas | 2 % | 4315.303 | 86.306 |
|  |  | Costes directos |  |  | 4401.609 |

Residuos:
- colocación: mt13eur015k; factor de residuo 0.0248

## Recursos

**mt13eur015k** Ud Panel, formado por placa ondulada de fibrocemento sin amianto
Datos técnicos: Coste energético 5.790 MJ; Emisión de CO2 4.289 kg; Código LER 17 01 01; Masa del elemento 27 kg; Volumen 0.018 m3
Residuos:
- embalaje: re170201 Madera. (componente de residuo); rendimiento 0.001 kg; Código LER 17 02 01; Masa del elemento 1 kg; Volumen 0.000909 m3
- embalaje: re170203 Plástico. (componente de residuo); rendimiento 0.05 kg; Código LER 17 02 03; Masa del elemento 1 kg; Volumen 0.001667 m3
