# Punto singular para techo inclinado de tejas cerámicas

- Propiedad del archivo: CYPE Ingenieros S.A.
- Formato: FIEBDC-3/2016
- Programa: Generador de precios de la construcción. CYPE Ingenieros, S.A.
- Fecha: 17/05/2024
- Ámbito geográfico: Argentina
- Divisa: ARS
- Costes indirectos: 3 %
- Gastos generales: 13 %
- Beneficio industrial: 6 %
- IVA: 21 %

## Q Techos

### QU Componentes de techos inclinados y curvas

#### QUT De tejas cerámicas

**QUT031** m Punto singular para techo inclinado de tejas cerámicas.
Alero para techo inclinado, con tejas cerámicas de alero curvas, acabado con engobe color rojo, 40,8x15x6,3 cm, recibidas con mortero de cemento, confeccionado en obra, dosificación 1:6.
Incluye: Colocación de las tejas con mortero.
Criterio de cómputo de proyecto: Longitud medida en verdadera magnitud, según documentación gráfica de Proyecto.
Criterio de cómputo de obra: Se medirá, en verdadera magnitud, la longitud realmente ejecutada según especificaciones de Proyecto.

| Código | Ud | Descripción | Rendimiento | Precio | Importe |
|---|---|---|---|---|---|
| mt13tac057a | Ud | Teja cerámica de alero curva, acabado con engobe color rojo, 40,8x15x6,3 cm, para tejas curvas. (material) | 12.8 | 10.98 | 140.544 |
| mt08aaa010a | m³ | Agua. (material) | 0.006 | 19.03 | 0.114 |
| mt08cem000g | kg | Cemento gris en sacos. (material) | 7.5 | 3.65 | 27.375 |
| mq06hor010 | h | Hormigonera eléctrica con una capacidad de amasado de 160 l. (maquinaria) | 0.021 | 886.15 | 18.609 |
| mo020 | h | Oficial albañil especializado en trabajos de mampostería. (mano de obra) | 0.243 | 11912.66 | 2894.776 |
| mo113 | h | Ayudante de albañil especializado en trabajos de mampostería. (mano de obra) | 0.34 | 8579.62 | 2917.071 |
| % | % | Herramientas | 2 % | 5998.489 | 119.970 |
|  |  | Costes directos |  |  | 6118.459 |

Residuos:
- colocación: mt13tac057a Teja cerámica de alero curva, acabado con engobe color rojo, 40,8x15x6,3 cm, para tejas curvas; factor de residuo 0.0575067
- colocación: mt08cem000g Cemento gris en sacos; factor de residuo 0.0063

## Recursos

**mt13tac057a** Ud Teja cerámica de alero curva, acabado con engobe color rojo, 40,8x15x6,3 cm, para tejas curvas
Datos técnicos: Coste energético 5.610 MJ; Emisión de CO2 0.274 kg; Código LER 17 01 03; Masa del elemento 1.35 kg; Volumen 0.00108 m3
Residuos:
- embalaje: re170201 Madera. (componente de residuo); rendimiento 0.003 kg; Código LER 17 02 01; Masa del elemento 1 kg; Volumen 0.000909 m3
- embalaje: re170203 Plástico. (componente de residuo); rendimiento 0.002 kg; Código LER 17 02 03; Masa del elemento 1 kg; Volumen 0.001667 m3

**mt08aaa010a** m³ Agua
Datos técnicos: Coste energético 60.000 MJ; Emisión de CO2 30.000 kg

**mt08cem000g** kg Cemento gris en sacos
Datos técnicos: Coste energético 7.174 MJ; Emisión de CO2 0.904 kg; Código LER 17 01 01; Masa del elemento 1 kg; Volumen 0.000667 m3
Residuos:
- embalaje: re150101 Envases de papel y cartón. (componente de residuo); rendimiento 0.014 kg; Código LER 15 01 01; Masa del elemento 1 kg; Volumen 0.001333 m3
- embalaje: re170201 Madera; rendimiento 0.001 kg
- embalaje: re170203 Plástico; rendimiento 0.003 kg
