# Peldaño de vidrio en escalera metálica

- Propiedad del archivo: CYPE Ingenieros S.A.
- Formato: FIEBDC-3/2016
- Programa: Generador de precios de la construcción. CYPE Ingenieros, S.A.
- Fecha: 17/05/2024
- Ámbito geográfico: Argentina
- Divisa: ARS
- Costes indirectos: 3 %
- Gastos generales: 13 %
- Beneficio industrial: 6 %
- IVA: 21 %

## R Revestimientos

### RE Escaleras

#### REV De vidrio

**REV020** Ud Peldaño de vidrio en escalera metálica.
Peldaño de vidrio laminar de seguridad de 300x900 mm y 6+10+10 mm de espesor, mateado tratado al ácido, con los cantos pulidos, con resistencia al deslizamiento alta, apoyado en bandas de caucho sintético EPDM, dispuestas sobre la estructura metálica de la escalera, y ajustado lateralmente con bandas del mismo material. Incluso silicona sintética incolora para sellado de juntas.
Criterio de valoración económica: El precio no incluye la estructura metálica.
Incluye: Colocación de las bandas de apoyo y de ajuste lateral, sobre la estructura soporte. Colocación de los peldaños. Sellado de juntas. Limpieza del tramo.
Criterio de cómputo de proyecto: Número de unidades previstas, según documentación gráfica de Proyecto.
Criterio de cómputo de obra: Se medirá el número de unidades realmente ejecutadas según especificaciones de Proyecto.

| Código | Ud | Descripción | Rendimiento | Precio | Importe |
|---|---|---|---|---|---|
| mt21vlp040xb | Ud | Peldaño de vidrio laminar de seguridad, de 300x900 mm y 6+10+10 mm de espesor, mateado tratado al ácido, compuesto por vidrio exterior templado de 6 mm de espesor, con resistencia al deslizamiento alta mediante la aplicación de un tratamiento antideslizante en su cara exterior, vidrio intermedio templado de 10 mm de espesor y vidrio interior templado de 10 mm de espesor, unidos mediante dos láminas incoloras de butiral de polivinilo, con los cantos pulidos. (material) | 1 | 543.94 | 543.940 |
| mt21vlp020c | m | Banda de caucho sintético EPDM de 25 mm de ancho y 5 mm de espesor, dureza Shore A aproximada de 70, para el ajuste lateral a la estructura soporte de las piezas de vidrio pisable, suministrada en rollos de 10 m de longitud. (material) | 0.3 | 72.07 | 21.621 |
| mt21vlp030a | m | Banda de caucho sintético EPDM de 45 mm de ancho y 5 mm de espesor, para el apoyo sobre la estructura soporte de las piezas de vidrio pisable, suministrada en rollos de 10 m de longitud. (material) | 0.3 | 107.22 | 32.166 |
| mt21vva015a | Ud | Cartucho de 310 ml de silicona neutra, incolora, dureza Shore A aproximada de 23, según ISO 868 y recuperación elástica >=80%, según ISO 7389. (material) | 0.05 | 68.76 | 3.438 |
| mt21vva021 | Ud | Material auxiliar para la colocación de vidrios. (material) | 1 | 15.01 | 15.010 |
| mo055 | h | Oficial colocador de vidrios. (mano de obra) | 0.27 | 12677.04 | 3422.801 |
| mo110 | h | Medio oficial colocador de vidrios. (mano de obra) | 0.27 | 9468.46 | 2556.484 |
| % | % | Herramientas | 2 % | 6595.460 | 131.909 |
|  |  | Costes directos |  |  | 6727.369 |

Residuos:
- colocación: mt21vlp040xb; factor de residuo 0.0055
- colocación: mt21vlp020c; factor de residuo 0.0678472
- colocación: mt21vlp030a; factor de residuo 0.0666525
- colocación: mt21vva015a; factor de residuo 0.06

## Recursos

**mt21vlp040xb** Ud Peldaño de vidrio laminar de seguridad
Datos técnicos: Coste energético 268.011 MJ; Emisión de CO2 19.654 kg; Código LER 17 02 02; Masa del elemento 17.6 kg; Volumen 0.0176 m3
Residuos:
- embalaje: re170201 Madera. (componente de residuo); rendimiento 0.034 kg; Código LER 17 02 01; Masa del elemento 1 kg; Volumen 0.000909 m3
- embalaje: re170203 Plástico. (componente de residuo); rendimiento 0.001 kg; Código LER 17 02 03; Masa del elemento 1 kg; Volumen 0.001667 m3

**mt21vlp020c** m Banda de caucho sintético EPDM de 25 mm de ancho y 5 mm de espesor
Datos técnicos: Coste energético 10.143 MJ; Emisión de CO2 0.320 kg; Código LER 17 02 03; Masa del elemento 0.144 kg; Volumen 0.00024 m3
Residuos:
- embalaje: re170203 Plástico; rendimiento 0.002 kg

**mt21vlp030a** m Banda de caucho sintético EPDM de 45 mm de ancho y 5 mm de espesor
Datos técnicos: Coste energético 18.138 MJ; Emisión de CO2 0.571 kg; Código LER 17 02 03; Masa del elemento 0.259 kg; Volumen 0.000432 m3
Residuos:
- embalaje: re170203 Plástico; rendimiento 0.003 kg

**mt21vva015a** Ud Cartucho de 310 ml de silicona neutra
Datos técnicos: Coste energético 87.088 MJ; Emisión de CO2 3.667 kg; Código LER 17 09 04; Masa del elemento 0.45 kg; Volumen 0.0003 m3
Residuos:
- embalaje: re170203 Plástico; rendimiento 0.1 kg
