# Pintura plástica sobre suelo de garaje

- Propiedad del archivo: CYPE Ingenieros S.A.
- Formato: FIEBDC-3/2016
- Programa: Generador de precios de la construcción. CYPE Ingenieros, S.A.
- Fecha: 17/05/2024
- Ámbito geográfico: Argentina
- Divisa: ARS
- Costes indirectos: 3 %
- Gastos generales: 13 %
- Beneficio industrial: 6 %
- IVA: 21 %

## R Revestimientos

### RO Pinturas para uso específico

#### ROO Garajes

**ROO015** m² Pintura plástica sobre suelo de garaje.
Aplicación manual de dos manos de pintura plástica, color a elegir, acabado mate, textura lisa, la primera mano diluida con un 10% de agua y la siguiente sin diluir, (rendimiento: 0,18 kg/m² cada mano); sobre suelo de garaje de hormigón.
Incluye: Limpieza general de la superficie soporte. Preparación de la mezcla. Aplicación de una mano de fondo y una mano de acabado.
Criterio de cómputo de proyecto: Superficie medida según documentación gráfica de Proyecto, con el mismo criterio que el soporte base.
Criterio de cómputo de obra: Se medirá la superficie realmente ejecutada según especificaciones de Proyecto, con el mismo criterio que el soporte base.

| Código | Ud | Descripción | Rendimiento | Precio | Importe |
|---|---|---|---|---|---|
| mt27pip030ba | kg | Pintura para interior, monocomponente a base de resinas acrílicas puras dispersadas en medio acuoso y cargas minerales, sin disolventes, color a elegir, acabado mate, textura lisa, resistente a los rayos UV; para aplicar con brocha, rodillo o pistola. (material) | 0.36 | 50.38 | 18.137 |
| mo038 | h | Oficial pintor. (mano de obra) | 0.108 | 11912.66 | 1286.567 |
| mo076 | h | Medio oficial pintor. (mano de obra) | 0.108 | 8905.02 | 961.742 |
| % | % | Herramientas | 2 % | 2266.446 | 45.329 |
|  |  | Costes directos |  |  | 2311.775 |
