# Pintura de poliuretano alifático, en industria con solicitaciones químicas

- Propiedad del archivo: CYPE Ingenieros S.A.
- Formato: FIEBDC-3/2016
- Programa: Generador de precios de la construcción. CYPE Ingenieros, S.A.
- Fecha: 17/05/2024
- Ámbito geográfico: Argentina
- Divisa: ARS
- Costes indirectos: 3 %
- Gastos generales: 13 %
- Beneficio industrial: 6 %
- IVA: 21 %

## R Revestimientos

### RO Pinturas para uso específico

#### ROQ Industrias con solicitaciones químicas

**ROQ020** m² Pintura de poliuretano alifático, en industria con solicitaciones químicas.
Aplicación manual de dos manos de pintura para interior y exterior, a base de poliuretano alifático, color a elegir, acabado brillante, textura lisa, (rendimiento: 0,15 kg/m² cada mano), previa aplicación de una mano de pintura para interior y exterior, a base de poliuretano alifático, acabado brillante; sobre superficie soporte de hormigón, en industria con solicitaciones químicas.
Incluye: Limpieza general de la superficie soporte. Preparación de la mezcla. Aplicación de una mano de fondo. Aplicación de dos manos de acabado.
Criterio de cómputo de proyecto: Superficie medida según documentación gráfica de Proyecto, con el mismo criterio que el soporte base.
Criterio de cómputo de obra: Se medirá la superficie realmente ejecutada según especificaciones de Proyecto, con el mismo criterio que el soporte base.

| Código | Ud | Descripción | Rendimiento | Precio | Importe |
|---|---|---|---|---|---|
| mt27ppp010ra | kg | Pintura para interior y exterior, de dos componentes a base de poliuretano alifático, color a elegir, acabado brillante, textura lisa, resistente a la intemperie y a la abrasión; para aplicar con brocha, rodillo o pistola. (material) | 0.3 | 172.41 | 51.723 |
| mt27ppp020c | kg | Pintura para interior y exterior, de dos componentes a base de poliuretano alifático, acabado brillante, textura lisa, resistente a la intemperie y a la abrasión; para aplicar con brocha, rodillo o pistola. (material) | 0.143 | 162.26 | 23.203 |
| mo038 | h | Oficial pintor. (mano de obra) | 0.194 | 11912.66 | 2311.056 |
| mo076 | h | Medio oficial pintor. (mano de obra) | 0.194 | 8905.02 | 1727.574 |
| % | % | Herramientas | 2 % | 4113.556 | 82.271 |
|  |  | Costes directos |  |  | 4195.827 |
