# Trasdosado directo de placas de silicato cálcico

- Propiedad del archivo: CYPE Ingenieros S.A.
- Formato: FIEBDC-3/2016
- Programa: Generador de precios de la construcción. CYPE Ingenieros, S.A.
- Fecha: 17/05/2024
- Ámbito geográfico: Argentina
- Divisa: ARS
- Costes indirectos: 3 %
- Gastos generales: 13 %
- Beneficio industrial: 6 %
- IVA: 21 %

## R Revestimientos

### RR Sistemas Drywall en paramentos verticales

#### RRS De placas de silicato cálcico

**RRS001** m² Trasdosado directo de placas de silicato cálcico.
Trasdosado directo, con resistencia al fuego EI 120, sistema de 27 mm de espesor total, formado por placa de silicato cálcico tipo matafuego de 12 mm de espesor, recibida directamente sobre el paramento vertical con pasta de agarre y fijaciones mecánicas. Incluso tornillería para la fijación de las placas; pasta para el tratamiento de juntas y masilla intumescente.
Criterio de valoración económica: El precio incluye la resolución de encuentros y puntos singulares.
Incluye: Replanteo y trazado en la losa inferior y en el superior de la línea de paramento acabado. Colocación sucesiva en el paramento de las pelladas de pasta de agarre correspondientes a cada una de las placas. Colocación sucesiva e independiente de cada una de las placas mediante pañeado. Corte de las placas. Fijación de las placas. Replanteo de las cajas para alojamiento de materiales eléctricos y de paso de instalaciones, y posterior perforación de las placas. Tratamiento de juntas.
Criterio de cómputo de proyecto: Superficie medida según documentación gráfica de Proyecto, sin duplicar esquinas ni encuentros.
Criterio de cómputo de obra: Se medirá la superficie realmente ejecutada según especificaciones de Proyecto, sin duplicar esquinas ni encuentros.

| Código | Ud | Descripción | Rendimiento | Precio | Importe |
|---|---|---|---|---|---|
| mt12plo010gd | m² | Placa de silicato cálcico, de 1200x2000 mm y 12 mm de espesor, con los bordes longitudinales afinados. (material) | 1.05 | 178.5 | 187.425 |
| mt12psg220 | Ud | Fijación compuesta por tarugo y tornillo 5x27. (material) | 11 | 0.77 | 8.470 |
| mt12ppo010a | kg | Pasta de juntas. (material) | 0.25 | 19.93 | 4.983 |
| mt41php030g | Ud | Cartucho de 310 ml de masilla intumescente monocomponente, a base de resinas acrílicas, con propiedades ignífugas, color blanco, Euroclase D-s2, d0 de reacción al fuego, apta para ser pintada, clase Y1, según EOTA TR024. (material) | 0.2 | 2834.58 | 566.916 |
| mo053 | h | Oficial montador de mamparas y sistemas de placas. (mano de obra) | 0.507 | 12241.03 | 6206.202 |
| mo100 | h | Medio oficial montador de mamparas y sistemas de placas. (mano de obra) | 0.507 | 8905.02 | 4514.845 |
| % | % | Herramientas | 2 % | 11488.841 | 229.777 |
|  |  | Costes directos |  |  | 11718.618 |

Residuos:
- colocación: mt12plo010gd Placa de silicato cálcico, de 1200x2000 mm y 12 mm de espesor, con los bordes longitudinales afinados; factor de residuo 0.0373454
- colocación: mt12ppo010a Pasta de juntas; factor de residuo 0.0075
- colocación: mt41php030g; factor de residuo 0.055

## Recursos

**mt12plo010gd** m² Placa de silicato cálcico, de 1200x2000 mm y 12 mm de espesor, con los bordes longitudinales afinados
Datos técnicos: Coste energético 225.375 MJ; Emisión de CO2 14.800 kg; Código LER 17 09 04; Masa del elemento 10.56 kg; Volumen 0.00704 m3
Residuos:
- embalaje: re170203 Plástico. (componente de residuo); rendimiento 0.025 kg; Código LER 17 02 03; Masa del elemento 1 kg; Volumen 0.001667 m3

**mt12ppo010a** kg Pasta de juntas
Datos técnicos: Coste energético 13.573 MJ; Emisión de CO2 0.475 kg; Código LER 17 08 02; Masa del elemento 1 kg; Volumen 0.001 m3
Residuos:
- embalaje: re170203 Plástico; rendimiento 0.028 kg

**mt41php030g** Ud Cartucho de 310 ml de masilla intumescente monocomponente
Datos técnicos: Coste energético 37.186 MJ; Emisión de CO2 1.557 kg; Código LER 17 09 04; Masa del elemento 0.496 kg; Volumen 0.000331 m3
Residuos:
- embalaje: re170203 Plástico; rendimiento 0.1 kg
