# Trasdosado directo de placas de yeso laminado con aislamiento incorporado

- Propiedad del archivo: CYPE Ingenieros S.A.
- Formato: FIEBDC-3/2016
- Programa: Generador de precios de la construcción. CYPE Ingenieros, S.A.
- Fecha: 17/05/2024
- Ámbito geográfico: Argentina
- Divisa: ARS
- Costes indirectos: 3 %
- Gastos generales: 13 %
- Beneficio industrial: 6 %
- IVA: 21 %

## R Revestimientos

### RR Sistemas Drywall en paramentos verticales

#### RRY De placas de yeso laminado

**RRY002** m² Trasdosado directo de placas de yeso laminado con aislamiento incorporado.
Trasdosado directo, de 57,5 mm de espesor total, con nivel de calidad del acabado Q2, formado por placa de yeso laminado con aislamiento incorporado de lana mineral de 12,5+30 mm de espesor, recibida directamente sobre el paramento vertical con pasta de agarre. Incluso pasta y cinta para el tratamiento de juntas.
Criterio de valoración económica: El precio incluye la resolución de encuentros y puntos singulares.
Incluye: Replanteo y trazado en la losa inferior y en el superior de la línea de paramento acabado. Colocación sucesiva en el paramento de las pelladas de pasta de agarre correspondientes a cada una de las placas. Corte de las placas. Colocación sucesiva e independiente de cada una de las placas mediante pañeado. Replanteo de las cajas para alojamiento de materiales eléctricos y de paso de instalaciones, y posterior perforación de las placas. Tratamiento de juntas.
Criterio de cómputo de proyecto: Superficie medida según documentación gráfica de Proyecto, sin duplicar esquinas ni encuentros, deduciendo los huecos de superficie mayor de 8 m² y la mitad del hueco para los de superficie entre 5 y 8 m².
Criterio de cómputo de obra: Se medirá la superficie realmente ejecutada según especificaciones de Proyecto, sin duplicar esquinas ni encuentros, deduciendo los huecos de superficie mayor de 8 m² y la mitad del hueco para los de superficie entre 5 y 8 m².

| Código | Ud | Descripción | Rendimiento | Precio | Importe |
|---|---|---|---|---|---|
| mt12psg035a | kg | Pasta de agarre. (material) | 4.1 | 5.18 | 21.238 |
| mt12psg241a | m² | Placa transformada de 13+30 mm de espesor formada por una placa de yeso laminado 12,5x1200x2600, BA, que lleva adherida una lámina de lana mineral de 90 kg/m³ de densidad. (material) | 1.05 | 242.9 | 255.045 |
| mt12psg030a | kg | Pasta de juntas. (material) | 0.3 | 10.75 | 3.225 |
| mt12psg040a | m | Cinta microperforada de papel. (material) | 1.6 | 0.5 | 0.800 |
| mo053 | h | Oficial montador de mamparas y sistemas de placas. (mano de obra) | 0.308 | 12241.03 | 3770.237 |
| mo100 | h | Medio oficial montador de mamparas y sistemas de placas. (mano de obra) | 0.308 | 8905.02 | 2742.746 |
| % | % | Herramientas | 2 % | 6793.291 | 135.866 |
|  |  | Costes directos |  |  | 6929.157 |

Residuos:
- colocación: mt12psg035a Pasta de agarre; factor de residuo 0.03
- colocación: mt12psg241a; factor de residuo 0.03
- colocación: mt12psg030a Pasta de juntas; factor de residuo 0.03
- colocación: mt12psg040a Cinta microperforada de papel; factor de residuo 0.0440299

## Recursos

**mt12psg035a** kg Pasta de agarre
Datos técnicos: Coste energético 5.138 MJ; Emisión de CO2 0.246 kg; Código LER 17 08 02; Masa del elemento 1 kg; Volumen 0.001 m3
Residuos:
- embalaje: re170203 Plástico. (componente de residuo); rendimiento 0.02 kg; Código LER 17 02 03; Masa del elemento 1 kg; Volumen 0.001667 m3

**mt12psg241a** m² Placa transformada de 13+30 mm de espesor formada por una placa de yeso laminado 12,5x1200x2600
Datos técnicos: Coste energético 208.852 MJ; Emisión de CO2 5.991 kg; Código LER 17 06 04; Masa del elemento 10.5 kg; Volumen 0.0175 m3
Residuos:
- embalaje: re170203 Plástico; rendimiento 0.034 kg

**mt12psg030a** kg Pasta de juntas
Datos técnicos: Coste energético 12.798 MJ; Emisión de CO2 0.436 kg; Código LER 17 08 02; Masa del elemento 1 kg; Volumen 0.001 m3
Residuos:
- embalaje: re170203 Plástico; rendimiento 0.02 kg

**mt12psg040a** m Cinta microperforada de papel
Datos técnicos: Coste energético 0.004 MJ; Emisión de CO2 0.006 kg; Código LER 20 01 01; Masa del elemento 0.0067 kg; Volumen 0.000009 m3
