# Pulido mecánico en obra de superficie de hormigón endurecido

- Propiedad del archivo: CYPE Ingenieros S.A.
- Formato: FIEBDC-3/2016
- Programa: Generador de precios de la construcción. CYPE Ingenieros, S.A.
- Fecha: 30/05/2025
- Ámbito geográfico: Argentina
- Divisa: ARS
- Costes indirectos: 3 %
- Gastos generales: 13 %
- Beneficio industrial: 6 %
- IVA: 21 %

## R Revestimientos

### RS Pisos

#### RSI Sistemas de pisos industriales y decorativos

**RSI004** m² Pulido mecánico en obra de superficie de hormigón endurecido.
Pulido mecánico en obra de superficie de hormigón endurecido, mediante extendido de lechada de cemento CEM II/B-P 32,5 N 1/2; desbastado o rebaje, con una muela basta entre 36 y 60, según el estado en que se encuentre el suelo; planificado o pulido basto, con abrasivo de grano entre 80 y 120; extendido de una nueva lechada de las mismas características que la primera; y afinado, con abrasivo de grano 220.
Incluye: Preparación y extendido de la lechada. Desbastado o rebaje. Planificado o pulido basto. Extendido de nueva lechada. Afinado. Repaso de los rincones de difícil acceso, con pulidora de mano o fija. Lavado. Evacuación de las aguas sucias. Protección del pavimento. Retirada y acopio de los restos generados. Carga de los restos generados sobre camión o contenedor.
Criterio de cómputo de proyecto: Superficie medida según documentación gráfica de Proyecto.
Criterio de cómputo de obra: Se medirá la superficie realmente ejecutada según especificaciones de Proyecto.

| Código | Ud | Descripción | Rendimiento | Precio | Importe |
|---|---|---|---|---|---|
| mt09lec020a | m³ | Lechada de cemento CEM II/B-P 32,5 N 1/2. (material) | 0.001 | 2197.29 | 2.197 |
| mq06aca030 | h | Pulidora para pisos de hormigón, compuesta por platos giratorios a los que se acoplan una serie de muelas abrasivas diamantadas, refrigeradas con agua, con sistema de aspiración. (maquinaria) | 0.17 | 9971.82 | 1695.209 |
| mo037 | h | Oficial pulidor de pisos. (mano de obra) | 0.183 | 33952.66 | 6213.337 |
| mo075 | h | Medio oficial pulidor de pisos. (mano de obra) | 0.183 | 25378.93 | 4644.344 |
| % | % | Herramientas | 2 % | 12555.087 | 251.102 |
|  |  | Costes directos |  |  | 12806.189 |

## Recursos

**mt09lec020a** m³ Lechada de cemento CEM II/B-P 32,5 N 1/2
Datos técnicos: Coste energético 1507.560 MJ; Emisión de CO2 283.943 kg; Código LER 17 01 01; Masa del elemento 637.5 kg; Volumen 0.425 m3
